# Passadiço pedonal de circulação em cobertura inclinada

- Propriedade do ficheiro: CYPE INGENIEROS, S.A.
- Formato: FIEBDC-3/2002
- Âmbito geográfico: Cabo Verde
- Moeda: CVE
- Custos indirectos: 3.00 %
- IVA: 15.00 %

## Y Segurança e saúde

### YC Sistemas de protecção colectiva

#### YCN Passadiços em coberturas inclinadas

**YCN020** m Passadiço pedonal de circulação em cobertura inclinada.
Protecção de trabalhos em cobertura inclinada com uma pendente máxima de 40%, evitando pisar directamente sobre a mesma, através de passadiço de circulação de alumínio, de 3,00 m de comprimento, largura útil de 0,60 m, com plataforma de superfície anti-deslizante sem desníveis, com 100 kg de capacidade de carga, amortizável em 20 utilizações.
Critério de medição de projecto: Comprimento medido segundo Plano de Segurança e Saúde.
Critério de medição de obra: Será medido o comprimento realmente montado segundo especificações do Plano de Segurança e Saúde.

| Código | Un | Descrição | Rendimento | Preço | Importância |
|---|---|---|---|---|---|
| mt50spm025s | Ud | Passadiço de circulação de alumínio, de 3 m de comprimento, largura útil de 0,6 m, com plataforma de superfície anti-deslizante sem desníveis, com 100 kg de capacidade de carga. (material) | 0.017 | 67743.82 | 1151.64 |
| mo119 | h | Oficial de 1ª Segurança e Saúde. (mão de obra) | 0.126 | 622.24 | 78.40 |
| mo120 | h | Operário Segurança e Saúde. (mão de obra) | 0.126 | 383.87 | 48.37 |
| % | % | Custos directos complementares | 2 % | 1278.41 | 25.57 |
|  |  | Custos directos |  |  | 1303.98 |
