# Dispositivo de ancoragem têxtil encastrado no terreno

- Propriedade do ficheiro: CYPE Ingenieros S.A.
- Formato: FIEBDC-3/2016
- Programa: Gerador de preços para construção civil. CYPE Ingenieros, S.A.
- Data: 19/04/2024
- Âmbito geográfico: Cabo Verde
- Moeda: CVE
- Custos indirectos: 3 %
- IVA: 15 %

## Y Segurança e saúde

### YC Sistemas de protecção colectiva

#### YCL Linhas e dispositivos de ancoragem

**YCL230** Ud Dispositivo de ancoragem têxtil encastrado no terreno.
Dispositivo de ancoragem para enterrar num cabouco escavado no terreno de 1,5 m de profundidade, formado por fita de poliéster de 35 mm de largura com um disco metálico de 350 mm de diâmetro num extremo e uma argola no outro extremo, para segurar um operário.
Critérios considerados na determinação do preço da unidade de obra: O preço inclui a escavação do cabouco, o enchimento posterior com as terras previamente escavadas e a compactação final.
Critério de medição de projecto: Número de unidades previstas, segundo Plano de Segurança e Saúde.
Critério de medição de obra: Medir-se-á o número de unidades realmente colocadas segundo especificações do Plano de Segurança e Saúde.

| Código | Un | Descrição | Rendimento | Preço | Importância |
|---|---|---|---|---|---|
| mt50spd040a | Ud | Dispositivo de ancoragem para enterrar num cabouco escavado no terreno de 1,5 m de profundidade, formado por fita de poliéster de 35 mm de largura com um disco metálico de 350 mm de diâmetro num extremo e uma argola no outro extremo, classe A1. (material) | 1 | 6361.84 | 6361.840 |
| mq01exn020b | h | Retroescavadora hidráulica sobre pneus, de 115 kW. (equipamento) | 0.55 | 5189.74 | 2854.357 |
| mo120 | h | Operário Segurança e Saúde. (mão de obra) | 0.126 | 383.87 | 48.368 |
| % | % | Custos directos complementares | 2 % | 9264.565 | 185.291 |
|  |  | Custos directos |  |  | 9449.856 |
