# Cavilha para transmissão de esforços em juntas de dilatação de elemento estrutural de betão C25/30 e altura 25 cm

- Propriedade do ficheiro: CYPE INGENIEROS, S.A.
- Formato: FIEBDC-3/2002
- Âmbito geográfico: Cabo Verde
- Custos indirectos: 3.00 %
- IVA: 15.00 %

## C Fundações

### CC Contenções

#### CCJ Cavilhas de transmissão de cargas

**CCJ010** Ud Cavilha para transmissão de esforços em juntas de dilatação de elemento estrutural de betão C25/30 e altura 25 cm, a muro de betão armado já construído, sistema CRET "EDING APS" composto por cavilha Goujon CRET-10, "EDING APS", de 20 mm de diâmetro, de aço inoxidável de alta resistência à corrosão e bainha de deslizamento unidireccional de aço inoxidável, de 20 mm de diâmetro interior, CRET-J "EDING APS", capaz de transmitir um esforço transverso majorado de 20 kN, considerando uma abertura de junta de 2 cm.
Fornecimento e montagem de cavilha para transmissão de esforços em juntas de dilatação de elemento estrutural de betão C25/30 e altura 25 cm, a muro de betão armado já construído, sistema CRET "EDING APS", composto por cavilha Goujon CRET-10, "EDING APS", de 20 mm de diâmetro, de aço inoxidável, classe 1.4401 segundo EN 10088-1 e classe II de resistência à corrosão segundo SIA 179, dúctil, trabalho a frio, com limite elástico 620 N/mm² e bainha de deslizamento unidireccional de aço inoxidável, de 20 mm de diâmetro interior, CRET-J "EDING APS", colocada com resina de injecção, não retráctil, no interior do furo previamente efectuado no muro, capaz de transmitir um esforço transverso majorado de 20 kN, considerando uma abertura de junta de 2 cm. Incluindo utilização de sistema de localização de armaduras para evitar o corte de varões durante a perfuração e limpeza dos mesmos.
Inclui: Marcação. Saneamento da superfície do muro. Execução do furo no muro. Limpeza do pó do interior do furo. Injecção da resina. Introdução da bainha no interior do furo. Limpeza de restos.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1.000 | 16.47 | 16.47 |
| mt07aap030e | Ud | Bainha de deslizamento unidireccional, CRET-J,"EDING APS", de 20 mm de diâmetro interior, de aço inoxidável classe 1.4301 segundo EN 10088-1, que cumpre as normas EN ISO 3651-1 e EN ISO 6892-1. (material) | 1.000 | 10.03 | 10.03 |
| mt07aap045 | Ud | Cartucho de resina para injecção, não retráctil, Evo V400 "EDING APS", de 400 ml. (material) | 0.200 | 12.36 | 2.47 |
| mq06eim060 | h | Aplicador manual para cartuchos de injecção de resinas, com acessório misturador. (equipamento) | 0.301 | 1.57 | 0.47 |
| op00tal010 |  | Berbequim. | 1.000 | 0.00 | 0.00 |
| mo041 | h | Oficial de 1ª estruturista. (mão de obra) | 0.302 | 3.44 | 1.04 |
| mo087 | h | Ajudante de estruturista. (mão de obra) | 0.302 | 2.26 | 0.68 |
| % | % | Custos directos complementares | 2 % | 31.16 | 0.62 |
|  |  | Custos directos |  |  | 31.78 |
