# Demolição de padieira pré-fabricado de betão, com meios manuais, e carga manual de entulho sobre camião ou contentor

- Propriedade do ficheiro: CYPE INGENIEROS, S.A.
- Formato: FIEBDC-3/2002
- Âmbito geográfico: Cabo Verde
- Custos indirectos: 3.00 %
- IVA: 15.00 %

## D Demolições

### DF Fachadas

#### DFR Remates exteriores

**DFR040** m Demolição de padieira pré-fabricado de betão, com meios manuais, e carga manual de entulho sobre camião ou contentor.
Demolição de padieira pré-fabricado de betão, com meios manuais, sem deteriorar os elementos construtivos contíguos. Incluindo p/p de limpeza, armazenamento, remoção e carga manual de entulho para camião ou contentor.
Inclui: Demolição dos elementos. Remoção e acumulação de entulho. Limpeza dos restos da obra. Carga de entulho para camião ou contentor.
Critério de medição de projecto: Comprimento medido segundo documentação gráfica de Projecto.
Critério de medição de obra: Será medido o comprimento realmente demolido segundo especificações de Projecto.

| Código | Un | Descrição | Rendimento | Preço | Importância |
|---|---|---|---|---|---|
| mo019 | h | Oficial de 1ª construção. (mão de obra) | 0.233 | 3.28 | 0.76 |
| mo111 | h | Operário não qualificado construção. (mão de obra) | 0.233 | 2.07 | 0.48 |
| % | % | Custos directos complementares | 2 % | 1.24 | 0.02 |
|  |  | Custos directos |  |  | 1.26 |
