# Remoção com recuperação do material de parapeito metálico e picagem do material de fixação aderido à sua superfície

- Propriedade do ficheiro: CYPE INGENIEROS, S.A.
- Formato: FIEBDC-3/2002
- Âmbito geográfico: Cabo Verde
- Custos indirectos: 3.00 %
- IVA: 15.00 %

## D Demolições

### DF Fachadas

#### DFR Remates exteriores

**DFR100** m Remoção com recuperação do material de parapeito metálico e picagem do material de fixação aderido à sua superfície, com meios manuais, reposição posterior e carga manual de entulho para camião ou contentor.
Levantamento de parapeito metálico localizado entre as ombreiras do vão cobrindo a parte inferior das janelas e picagem do material de fixação aderido à sua superfície, com meios manuais e recuperação, armazenamento e colocação do material no mesmo local, sem deteriorar os elementos construtivos contíguos. Incluindo p/p de limpeza, armazenamento, remoção e carga manual de entulho para camião ou contentor.
Inclui: Levantamento manual dos elementos. Limpeza do reverso das peças do parapeito. Armazenamento dos materiais a reutilizar. Reposição do parapeito. Remoção e armazenamento do material desmontado. Limpeza dos restos da obra. Carga do material desmontado e restos da obra para camião ou contentor.
Critério de medição de projecto: Comprimento medido segundo documentação gráfica de Projecto.
Critério de medição de obra: Será medido o comprimento realmente desmontado segundo especificações de Projecto.

| Código | Un | Descrição | Rendimento | Preço | Importância |
|---|---|---|---|---|---|
| mt08aaa010a | m³ | Água. (material) | 0.006 | 1.54 | 0.01 |
| mt01arg005a | t | Areia de pedreira, para argamassa preparada em obra. (material) | 0.012 | 18.46 | 0.22 |
| mt08cem000m | kg | Cimento cinzento em sacos. (material) | 3.600 | 0.14 | 0.50 |
| mt08adt010 | kg | Aditivo hidrófugo para impermeabilização de argamassas ou betões. (material) | 0.072 | 1.23 | 0.09 |
| mt20wwa010 | kg | Cola resina epóxi. (material) | 0.360 | 8.17 | 2.94 |
| mt20wwa020 | m | Vedação com silicone neutro espessura média 7 mm. (material) | 2.800 | 1.39 | 3.89 |
| mt20wwa021 | m | Vedação com adesivo a frio especial para metais. (material) | 2.800 | 1.68 | 4.70 |
| mq06hor010 | h | Betoneira. (equipamento) | 0.016 | 1.72 | 0.03 |
| mo019 | h | Oficial de 1ª construção. (mão de obra) | 0.459 | 3.28 | 1.51 |
| mo111 | h | Operário não qualificado construção. (mão de obra) | 0.281 | 2.07 | 0.58 |
| % | % | Custos directos complementares | 2 % | 14.47 | 0.29 |
|  |  | Custos directos |  |  | 14.76 |
