# Desmontagem de divisória separadora envidraçada constituída por painéis de aço

- Propriedade do ficheiro: CYPE INGENIEROS, S.A.
- Formato: FIEBDC-3/2002
- Âmbito geográfico: Cabo Verde
- Moeda: CVE
- Custos indirectos: 3.00 %
- IVA: 15.00 %

## D Demolições

### DP Divisões e protecções

#### DPM Divisórias amovíveis

**DPM010** m² Desmontagem de divisória separadora envidraçada constituída por painéis de aço, alumínio, madeira, PVC ou similar, com meios manuais, sem deteriorar os elementos construtivos aos quais está fixada, e carga manual para camião ou contentor.
Desmontagem de divisória separadora envidraçada constituída por painéis de aço, alumínio, madeira, PVC ou similar, com meios manuais, sem deteriorar os elementos construtivos aos quais está fixada, e carga manual para camião ou contentor.
Inclui: Desmontagem do vidro. Desmontagem do elemento. Remoção e armazenamento do material desmontado. Limpeza dos restos da obra. Carga manual do material desmontado e restos da obra para camião ou contentor.
Critério de medição de projecto: Superfície medida segundo documentação gráfica de Projecto.
Critério de medição de obra: Será medida a superfície realmente desmontada segundo especificações de Projecto.

| Código | Un | Descrição | Rendimento | Preço | Importância |
|---|---|---|---|---|---|
| mo011 | h | Oficial de 1ª montador. (mão de obra) | 0.187 | 472.00 | 88.26 |
| mo080 | h | Ajudante de montador. (mão de obra) | 0.187 | 292.26 | 54.65 |
| mo110 | h | Ajudante de vidraceiro. (mão de obra) | 0.092 | 312.60 | 28.76 |
| % | % | Custos directos complementares | 2 % | 171.67 | 3.43 |
|  |  | Custos directos |  |  | 175.10 |
