# Desmontagem de divisória separadora opaca constituída por painéis de alumínio

- Propriedade do ficheiro: CYPE INGENIEROS, S.A.
- Formato: FIEBDC-3/2002
- Âmbito geográfico: Cabo Verde
- Moeda: CVE
- Custos indirectos: 3.00 %
- IVA: 15.00 %

## D Demolições

### DP Divisões e protecções

#### DPM Divisórias amovíveis

**DPM010** m² Desmontagem de divisória separadora opaca constituída por painéis de alumínio, com meios manuais e recuperação de material para localização posterior em outro local, sem deteriorar os elementos construtivos aos quais está fixada, e carga manual para camião ou contentor.
Desmontagem de divisória separadora opaca constituída por painéis de alumínio, com meios manuais e recuperação de material para localização posterior em outro local, sem deteriorar os elementos construtivos aos quais está fixada, e carga manual para camião ou contentor.
Inclui: Desmontagem do elemento. Classificação e etiquetagem. Armazenamento dos materiais a reutilizar. Carga manual do material a reutilizar para camião. Remoção e acumulação dos restos de obra. Limpeza dos restos da obra. Carga manual dos restos de obra para camião ou contentor.
Critério de medição de projecto: Superfície medida segundo documentação gráfica de Projecto.
Critério de medição de obra: Será medida a superfície realmente desmontada segundo especificações de Projecto.

| Código | Un | Descrição | Rendimento | Preço | Importância |
|---|---|---|---|---|---|
| mo011 | h | Oficial de 1ª montador. (mão de obra) | 0.464 | 472.00 | 219.01 |
| mo080 | h | Ajudante de montador. (mão de obra) | 0.464 | 292.26 | 135.61 |
| % | % | Custos directos complementares | 2 % | 354.62 | 7.09 |
|  |  | Custos directos |  |  | 361.71 |
