# Remoção do painel ou manta de isolante, em parede divisória de 2 ou mais panos, com um dos panos previamente demolido, com meios manuais, e carga manual de entulho para camião ou contentor

- Propriedade do ficheiro: CYPE INGENIEROS, S.A.
- Formato: FIEBDC-3/2002
- Âmbito geográfico: Cabo Verde
- Custos indirectos: 3.00 %
- IVA: 15.00 %

## D Demolições

### DP Divisões e revestimentos interiores

#### DPN Isolamentos

**DPN010** m² Remoção do painel ou manta de isolante, em parede divisória de 2 ou mais panos, com um dos panos previamente demolido, com meios manuais, e carga manual de entulho para camião ou contentor.
Remoção de painel ou manta isolante, em parede divisória de 2 ou mais panos, com um dos panos previamente demolido, com meios manuais, sem afectar a estabilidade dos elementos construtivos contíguos. Incluindo p/p de limpeza, armazenamento, remoção e carga manual de entulho para camião ou contentor.
Inclui: Remoção manual dos elementos. Limpeza dos restos da obra. Carga do material desmontado e os restos de obra para camião ou contentor.
Critério de medição de projecto: Superfície medida segundo documentação gráfica de Projecto.
Critério de medição de obra: Será medida a superfície realmente desmontada segundo especificações de Projecto.

| Código | Un | Descrição | Rendimento | Preço | Importância |
|---|---|---|---|---|---|
| mo111 | h | Operário não qualificado construção. (mão de obra) | 0.029 | 2.07 | 0.06 |
| % | % | Custos directos complementares | 2 % | 0.06 | 0.00 |
|  |  | Custos directos |  |  | 0.06 |
