# Estrutura de betão armado

- Propriedade do ficheiro: CYPE INGENIEROS, S.A.
- Formato: FIEBDC-3/2002
- Âmbito geográfico: Cabo Verde
- Custos indirectos: 3.00 %
- IVA: 15.00 %

## E Estruturas

### EH Betão armado

#### EHB Sistemas de lajes

**EHB050** m² Estrutura de betão armado, realizada com betão C25/30 (XC1(P); D12; S3; Cl 0,4) fabricado em central, e betonagem com grua, volume total de betão 0,214 m³/m², considerando um 30% de superfície maciça, e aço A400 NR, com uma quantidade total de 15 kg/m²; formada por: laje fungiforme, horizontal, sobre sistema de cofragem contínuo; nervuras "in situ" de 10 cm, entre-eixo 70 cm; molde de EPS moldado, de 60x60x16,5 cm, modelo C165, do sistema Basenet "DALIFORMA", para aligeiramento de laje fungiforme de 20+5 cm de altura e 3,5 cm de recobrimento inferior de betão; malha electrossoldada AR42 de aço A500 EL, em camada de compressão. Sem incluir repercussão de pilares.
Execução de estrutura de betão armado, realizada com betão C25/30 (XC1(P); D12; S3; Cl 0,4) fabricado em central, e betonagem com grua, com um volume total de betão 0,214 m³/m², considerando um 30% de superfície maciça, e aço A400 NR, para elaboração da armadura (corte, dobragem e formação de elementos) no estaleiro da obra e montagem em zona de maciços de pilares, vigas, nervuras e vigas de bordadura, com uma quantidade de 15 kg/m²; composta dos seguintes elementos: LAJE FUNGIFORME: horizontal; nervuras de betão "in situ" de 10 cm de espessura, entre-eixo 70 cm; molde de EPS moldado, de 60x60x16,5 cm, modelo C165, do sistema Basenet "DALIFORMA", para aligeiramento de laje fungiforme de 20+5 cm de altura e 3,5 cm de recobrimento inferior de betão; camada de compressão de 5 cm de espessura, com armadura de distribuição formada por malha electrossoldada AR42 100x300 mm de aço A500 EL; incluindo p/p de maciço de capitéis, reforço de aberturas e vigas de bordadura, montagem e desmontagem do sistema de cofragem contínuo com escoras, travessas metálicas e superfície cofrante de madeira tratada reforçada com varões e perfis. Sem incluir repercussão de pilares.
Inclui: Implantação do sistema de cofragem. Montagem da cofragem. Marcação da geometria da planta sobre a cofragem. Colocação de uma primeira fila de moldes sobre a cofragem. Introdução dos distanciadores de armaduras nos encaixes do molde previstos para o efeito, à distância exacta que se queira fixar a largura da nervura. Fixação dos distanciadores através de pregos de poliamida. Introdução dos separadores de armaduras nas aberturas dos distanciadores. Fixação dos blocos de aligeiramento de EPS sobre o molde. Execução das sucessivas filas. Colocação das armaduras com separadores homologados. Betonagem e compactação do betão. Nivelamento da camada de compressão. Cura do betão. Desmontagem do sistema de cofragem. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt07alm020a | Ud | Escora metálica telescópica até 3 m de altura, segundo EN 1065. Incluindo p/p de trípodes de estabilização. (material) | 0.067 | 29.48 | 1.98 |
| mt50spa050k | m³ | Pranchão de madeira de pinho, dimensões 20x7,2 cm. (material) | 0.002 | 427.41 | 0.85 |
| mt07alm010a | m² | Estrutura suporte metálica para sistema de cofragem recuperável composta de: porta-travessas, travessas, topo de laje e chapa de remate de pilares. (material) | 0.011 | 17.90 | 0.20 |
| mt07alp030d | m² | Painel aglomerado hidrófugo reforçado de 35 mm de espessura, para evitar a flecha nas zonas de maciços e capitéis. (material) | 0.275 | 12.98 | 3.57 |
| mt50spa101 | kg | Pregos de aço. (material) | 0.025 | 1.61 | 0.04 |
| mt07cpd010a | Ud | Molde de EPS moldado, de 60x60x16,5 cm, modelo C165, do sistema Basenet "DALIFORMA", para aligeiramento de laje fungiforme de 20+5 cm de altura e 3,5 cm de recobrimento inferior de betão. (material) | 1.430 | 3.79 | 5.42 |
| mt07cpd020a | Ud | Repercussão, por m², de peças especiais de polipropileno reciclado (moldes, distanciadores, separadores de armaduras e pregos de poliamida), necessárias para a montagem do sistema Basenet "DALIFORMA", de aligeiramento de laje fungiforme de 3,5 cm de recobrimento inferior. (material) | 1.000 | 4.46 | 4.46 |
| mt07aco040e | kg | Aço em varões nervurados, A400 NR, fornecido em obra em varões sem elaborar, diâmetros vários. (material) | 15.750 | 0.61 | 9.61 |
| mt08var050 | kg | Arame galvanizado para atar, de 1,30 mm de diâmetro. (material) | 0.150 | 1.13 | 0.17 |
| mt07ame020ddc | m² | Malha electrossoldada AR42 100x300 mm, com arames longitudinais de 4,2 mm de diâmetro e arames transversais de 4,2 mm de diâmetro, aço A500 EL. (material) | 1.100 | 1.63 | 1.79 |
| mt10haf020jgngc | m³ | Betão C25/30 (XC1(P) D12; S3; Cl 0,4), fabricado em central, segundo NP EN 206-1. (material) | 0.214 | 96.71 | 20.70 |
| op00ciz020 |  | Guilhotina para aço em varões nervurados. | 1.000 | 0.00 | 0.00 |
| op00ata010 |  | Máquina de amarrar ferro. | 1.000 | 0.00 | 0.00 |
| op00sie020 |  | Serra de disco fixo, para mesa de trabalho. | 1.000 | 0.00 | 0.00 |
| au00auh010 |  | Balde. | 1.000 | 0.00 | 0.00 |
| au00auh040 |  | Vibrador de betão, eléctrico. | 1.000 | 0.00 | 0.00 |
| mo043 | h | Oficial de 1ª cofrador. (mão de obra) | 0.493 | 3.44 | 1.70 |
| mo089 | h | Ajudante de cofrador. (mão de obra) | 0.464 | 2.26 | 1.05 |
| mo042 | h | Oficial de 1ª armador de ferro. (mão de obra) | 0.209 | 3.44 | 0.72 |
| mo088 | h | Ajudante de armador de ferro. (mão de obra) | 0.226 | 2.26 | 0.51 |
| mo044 | h | Oficial de 1ª estruturista, em trabalhos de betonagem. (mão de obra) | 0.497 | 3.44 | 1.71 |
| mo090 | h | Ajudante de estruturista, em trabalhos de betonagem. (mão de obra) | 0.497 | 2.26 | 1.12 |
| % | % | Custos directos complementares | 2 % | 55.60 | 1.11 |
|  |  | Custos directos |  |  | 56.71 |
