# Soalho de base de revestimento

- Propriedade do ficheiro: CYPE INGENIEROS, S.A.
- Formato: FIEBDC-3/2002
- Âmbito geográfico: Cabo Verde
- Moeda: CVE
- Custos indirectos: 3.00 %
- IVA: 15.00 %

## E Estruturas

### EM Madeira

#### EMT Soalhos

**EMT010** m² Soalho de base de revestimento, de painel OSB de partículas longas e orientadas, para utilização em ambiente húmido, classe OSB/3 coladas com adesivo com ureia-formaldeído, bordos rectos, de 12 mm de espessura, densidade 630 kg/m³, fixado com pregos, de aço galvanizado de alta aderência.
Soalho de base de revestimento, de painel OSB de partículas longas e orientadas, para utilização em ambiente húmido, classe OSB/3 coladas com adesivo com ureia-formaldeído, bordos rectos, de 12 mm de espessura, densidade 630 kg/m³, fixado com pregos, de aço galvanizado de alta aderência.
Inclui: Marcação da disposição das peças. Fixação dos painéis ao suporte base.
Critério de medição de projecto: Superfície medida segundo documentação gráfica de Projecto.
Critério de medição de obra: Medir-se-á a superfície realmente executada segundo especificações de Projecto.

| Código | Un | Descrição | Rendimento | Preço | Importância |
|---|---|---|---|---|---|
| mt07tdo030e | m² | Painel OSB de partículas longas e orientadas, para utilização em ambiente húmido, classe OSB/3 coladas com adesivo com ureia-formaldeído, bordos rectos, de 12 mm de espessura, densidade 630 kg/m³, Euroclasse D-s2, d0 de reacção ao fogo, classe E1 em emissão de formaldeído, segundo NP EN 300. (material) | 1.050 | 815.33 | 856.10 |
| mt07emr111d | Ud | Prego, de 4 mm de diâmetro e 75 mm de comprimento, de aço galvanizado de alta aderência. (material) | 9.000 | 9.82 | 88.38 |
| op00cla010 |  | Pregadora pneumática. | 1.000 | 0.00 | 0.00 |
| op00cep010 |  | Plainas. | 1.000 | 0.00 | 0.00 |
| op00cor050 |  | Cortadora manual de madeira, de disco. | 1.000 | 0.00 | 0.00 |
| mo048 | h | Oficial de 1ª montador de estruturas de madeira. (mão de obra) | 0.186 | 478.43 | 88.99 |
| mo095 | h | Ajudante de montador de estruturas de madeira. (mão de obra) | 0.186 | 304.93 | 56.72 |
| % | % | Custos directos complementares | 2 % | 1090.19 | 21.80 |
|  |  | Custos directos |  |  | 1111.99 |
