# Transporte de resíduos inertes vítreos produzidos em obras de construção e/ou demolição, com contentor de 5 m³, a aterro específico ou operador licenciado de gestão de resíduos

- Propriedade do ficheiro: CYPE INGENIEROS, S.A.
- Formato: FIEBDC-3/2002
- Âmbito geográfico: Cabo Verde
- Moeda: CVE
- Custos indirectos: 3.00 %
- IVA: 15.00 %

## G Gestão de resíduos

### GR Gestão de resíduos inertes

#### GRA Transporte de resíduos inertes

**GRA010** Ud Transporte de resíduos inertes vítreos produzidos em obras de construção e/ou demolição, com contentor de 5 m³, a aterro específico ou operador licenciado de gestão de resíduos.
Transporte de resíduos inertes vítreos produzidos em obras de construção e/ou demolição, com contentor de 5 m³, a aterro específico ou operador licenciado de gestão de resíduos. Incluindo serviço de entrega, aluguer e recolha em obra do contentor.
Inclui: Carga para camião do contentor. Transporte de resíduos de construção a aterro específico ou operador licenciado de gestão de resíduos.
Critério de medição de projecto: Número de unidades previstas, segundo documentação gráfica de Projecto.
Critério de medição de obra: Será medido o número de unidades realmente transportadas segundo especificações de Projecto.
Critérios considerados na determinação do preço da unidade de obra: O preço inclui a viagem de ida, a descarga e a viagem de volta.

| Código | Un | Descrição | Rendimento | Preço | Importância |
|---|---|---|---|---|---|
| mq04res010ff | Ud | Carga e troca de contentor de 5 m³, para recolha de resíduos inertes vítreos produzidos em obras de construção e/ou demolição, colocado em obra na zona de carga, incluindo serviço de entrega e aluguer. (equipamento) | 1.007 | 10787.97 | 10863.49 |
| % | % | Custos directos complementares | 2 % | 10863.49 | 217.27 |
|  |  | Custos directos |  |  | 11080.76 |
