# Transporte de resíduos inertes plásticos produzidos em obras de construção e/ou demolição, com contentor de 6 m³, a aterro específico ou operador licenciado de gestão de resíduos

- Propriedade do ficheiro: CYPE INGENIEROS, S.A.
- Formato: FIEBDC-3/2002
- Âmbito geográfico: Cabo Verde
- Moeda: CVE
- Custos indirectos: 3.00 %
- IVA: 15.00 %

## G Gestão de resíduos

### GR Gestão de resíduos inertes

#### GRA Transporte de resíduos inertes

**GRA010** Ud Transporte de resíduos inertes plásticos produzidos em obras de construção e/ou demolição, com contentor de 6 m³, a aterro específico ou operador licenciado de gestão de resíduos.
Transporte de resíduos inertes plásticos produzidos em obras de construção e/ou demolição, com contentor de 6 m³, a aterro específico ou operador licenciado de gestão de resíduos. Incluindo serviço de entrega, aluguer e recolha em obra do contentor.
Inclui: Carga para camião do contentor. Transporte de resíduos de construção a aterro específico ou operador licenciado de gestão de resíduos.
Critério de medição de projecto: Número de unidades previstas, segundo documentação gráfica de Projecto.
Critério de medição de obra: Será medido o número de unidades realmente transportadas segundo especificações de Projecto.
Critérios considerados na determinação do preço da unidade de obra: O preço inclui a viagem de ida, a descarga e a viagem de volta.

| Código | Un | Descrição | Rendimento | Preço | Importância |
|---|---|---|---|---|---|
| mq04res010gg | Ud | Carga e troca de contentor de 6 m³, para recolha de resíduos inertes plásticos produzidos em obras de construção e/ou demolição, colocado em obra na zona de carga, incluindo serviço de entrega e aluguer. (equipamento) | 1.007 | 11866.77 | 11949.84 |
| % | % | Custos directos complementares | 2 % | 11949.84 | 239.00 |
|  |  | Custos directos |  |  | 12188.84 |
