# Padieira pré-fabricado de betão, de 19x5 cm

- Propriedade do ficheiro: CYPE INGENIEROS, S.A.
- Formato: FIEBDC-3/2002
- Âmbito geográfico: Cabo Verde
- Custos indirectos: 3.00 %
- IVA: 15.00 %

## H Remates e trabalhos auxiliares

### HR Remates

#### HRD Padieiras

**HRD010** m Padieira pré-fabricado de betão, de 19x5 cm.
Fornecimento e colocação de padieira pré-fabricado de betão, de 19x5 cm, com pingadeira e ancoragem metálica de aço galvanizado, encastrada nas ombreiras, assente com uma camada de argamassa de cimento, confeccionada em obra, com aditivo hidrófugo, dosificação 1:4, com uma espessura de 25 mm, sobre a que se introduzem as ancoragens metálicas, prevendo uma junta de 5 mm entre peças. Inclusive enchimento das juntas entre peças e uniões com as paredes e caixilharias com argamassa de juntas especial para revestimentos de pré-fabricados de betão, e tratamento de protecção suplementar através de aplicação sobre o conjunto de tinta hidrófuga incolor em duas camadas.
Inclui: Marcação das peças no vão. Colocação de réguas e prumadas fixas ao muro. Colocação, aprume, nivelação e alinhamento. Enchimento de juntas e limpeza da padieira. Aplicação em duas camadas da tinta hidrófuga incolor.
Critério de medição de projecto: Largura da abertura, medida segundo documentação gráfica de Projecto, incrementada em 5 cm para cada lado.
Critério de medição de obra: Medir-se-á, com a largura da abertura, o comprimento realmente executado segundo especificações de Projecto, incluindo as entregas nos apoios.

| Código | Un | Descrição | Rendimento | Preço | Importância |
|---|---|---|---|---|---|
| mt08aaa010a | m³ | Água. (material) | 0.006 | 1.63 | 0.01 |
| mt01arg005a | t | Areia de pedreira, para argamassa preparada em obra. (material) | 0.008 | 16.22 | 0.13 |
| mt08cem000l | kg | Cimento cinzento em sacos. (material) | 1.900 | 0.14 | 0.27 |
| mt08adt010 | kg | Aditivo hidrófugo para impermeabilização de argamassas ou betões. (material) | 0.038 | 1.30 | 0.05 |
| mt20dhp010d | m | Padieira pré-fabricado de betão, de 19x5 cm, com pingadeira e ancoragem metálica de aço galvanizado. (material) | 1.050 | 39.92 | 41.92 |
| mq06hor010 | h | Betoneira. (equipamento) | 0.010 | 1.23 | 0.01 |
| op00amo010 |  | Rebarbadora. | 1.000 | 0.00 | 0.00 |
| mo019 | h | Oficial de 1ª construção. (mão de obra) | 0.242 | 3.28 | 0.79 |
| mo111 | h | Operário não qualificado construção. (mão de obra) | 0.288 | 2.07 | 0.60 |
| % | % | Custos directos complementares | 2 % | 43.78 | 0.88 |
|  |  | Custos directos |  |  | 44.66 |
