# Revestimento de testa de laje com peças rectas de betão polímero de superfície polida na face à vista, cor a escolher, de 21x3,5 cm

- Propriedade do ficheiro: CYPE INGENIEROS, S.A.
- Formato: FIEBDC-3/2002
- Âmbito geográfico: Cabo Verde
- Custos indirectos: 3.00 %
- IVA: 15.00 %

## H Remates e trabalhos auxiliares

### HR Remates

#### HRF Remates de laje

**HRF010** m Revestimento de testa de laje com peças rectas de betão polímero de superfície polida na face à vista, cor a escolher, de 21x3,5 cm.
Execução de revestimento de testa de laje com peças rectas de betão polímero de superfície polida na face à vista, cor a escolher, de 21x3,5 cm, com rugosidades e ancoragens metálicos de aço inoxidável na face oculta para incrementar a aderência, assentes com cimento cola flexível e de grande aderência. Incluindo p/p de regularização da superfície suporte com argamassa de cimento, confeccionada em obra, com aditivo hidrófugo, dosificação 1:3, execução de juntas de 5 mm entre peças e em encontros com outros materiais, e vedação das mesmas com massa de poliuretano de grande flexibilidade.
Inclui: Marcação da disposição das peças. Colocação, aprume, nivelação e alinhamento. Vedação de juntas e limpeza.
Critério de medição de projecto: Comprimento medido pelo seu maior desenvolvimento linear, segundo documentação gráfica de Projecto.
Critério de medição de obra: Medir-se-á, pelo seu maior desenvolvimento linear, o comprimento realmente executado segundo especificações de Projecto, incluindo o comprimento que se poderá perder em meias esquadrias.

| Código | Un | Descrição | Rendimento | Preço | Importância |
|---|---|---|---|---|---|
| mt08aaa010a | m³ | Água. (material) | 0.006 | 1.61 | 0.01 |
| mt01arg005a | t | Areia de pedreira, para argamassa preparada em obra. (material) | 0.003 | 17.11 | 0.05 |
| mt08cem000m | kg | Cimento cinzento em sacos. (material) | 0.876 | 0.14 | 0.12 |
| mt08adt010 | kg | Aditivo hidrófugo para impermeabilização de argamassas ou betões. (material) | 0.018 | 1.29 | 0.02 |
| mt20wwa040 | kg | Cimento cola flexível e de grande aderência. (material) | 1.283 | 0.69 | 0.89 |
| mt20zhp020g | m | Peças rectas de betão polímero de superfície polida na face à vista, cor a escolher, de 21x3,5 cm, com rugosidades e ancoragens metálicos de aço inoxidável na face oculta para incrementar a aderência. (material) | 1.050 | 24.65 | 25.88 |
| mt20wwa025 | m | Perfil de espuma de polietileno, de 6 mm de diâmetro, para enchimento de juntas. (material) | 0.210 | 0.54 | 0.11 |
| mt20wwa035 | Ud | Caixa de primário para pastas (250 cm³). (material) | 0.130 | 7.43 | 0.97 |
| mt20wwa030 | Ud | Caixa de pasta de poliuretano impermeável (310 cm³). (material) | 0.261 | 7.29 | 1.90 |
| mq06hor010 | h | Betoneira. (equipamento) | 0.005 | 1.28 | 0.01 |
| op00amo010 |  | Rebarbadora. | 1.000 | 0.00 | 0.00 |
| mo020 | h | Oficial de 1ª construção. (mão de obra) | 0.182 | 3.76 | 0.68 |
| mo113 | h | Operário não qualificado construção. (mão de obra) | 0.200 | 2.28 | 0.46 |
| % | % | Custos directos complementares | 2 % | 31.10 | 0.62 |
|  |  | Custos directos |  |  | 31.72 |
