# Gárgula pré-fabricada de betão, de cor branca, assente com cimento cola

- Propriedade do ficheiro: CYPE INGENIEROS, S.A.
- Formato: FIEBDC-3/2002
- Âmbito geográfico: Cabo Verde
- Custos indirectos: 3.00 %
- IVA: 15.00 %

## H Remates e trabalhos auxiliares

### HR Remates

#### HRG Gárgulas

**HRG010** Ud Gárgula pré-fabricada de betão, de cor branca, assente com cimento cola.
Formação de gárgula pré-fabricada de betão, de cor branca, de 16x31 cm, assente com uma camada de cimento cola flexível. Inclusive nivelação e remate da impermeabilização em caso necessário.
Inclui: Marcação da disposição das peças. Colocação, aprume, nivelação e alinhamento. Vedação de juntas e limpeza.
Critério de medição de projecto: Número de unidades previstas, segundo documentação gráfica de Projecto.
Critério de medição de obra: Medir-se-á o número de unidades realmente executadas segundo especificações de Projecto.

| Código | Un | Descrição | Rendimento | Preço | Importância |
|---|---|---|---|---|---|
| mt20wwa040 | kg | Cimento cola flexível e de grande aderência. (material) | 0.300 | 0.69 | 0.21 |
| mt20gpa010e | Ud | Gárgula pré-fabricada de betão, de cor branca, de 16x31 cm. (material) | 1.000 | 5.27 | 5.27 |
| mt20wwa035 | Ud | Caixa de primário para pastas (250 cm³). (material) | 0.016 | 7.43 | 0.12 |
| mt20wwa030 | Ud | Caixa de pasta de poliuretano impermeável (310 cm³). (material) | 0.032 | 7.29 | 0.23 |
| op00amo010 |  | Rebarbadora. | 1.000 | 0.00 | 0.00 |
| mo020 | h | Oficial de 1ª construção. (mão de obra) | 0.114 | 3.76 | 0.43 |
| mo113 | h | Operário não qualificado construção. (mão de obra) | 0.114 | 2.28 | 0.26 |
| % | % | Custos directos complementares | 2 % | 6.52 | 0.13 |
|  |  | Custos directos |  |  | 6.65 |
