# Soleira de betão polímero

- Propriedade do ficheiro: CYPE INGENIEROS, S.A.
- Formato: FIEBDC-3/2002
- Âmbito geográfico: Cabo Verde
- Moeda: CVE
- Custos indirectos: 3.00 %
- IVA: 15.00 %

## H Remates e trabalhos auxiliares

### HR Remates de fachada

#### HRP De betão polímero

**HRP050** m Soleira de betão polímero.
Soleira para remate de porta de entrada ou varanda de betão polímero de superfície polida, com pingadeira, de 175x20 mm, com tacos anti-deslizantes, ancoragem metálica de aço inoxidável e brita aderida à superfície na sua face inferior e encastrada nas ombreiras, cobrindo o degrau de acesso à porta de entrada ou varanda do edifício; colocação com cimento cola flexível e de grande aderência, C2 S2 sobre uma camada de regularização de argamassa de cimento, confeccionada em obra, com aditivo hidrófugo, dosificação 1:3, sobre a que se introduz as ancoragens metálicas; e vedação das juntas entre peças e das uniões com os muros com massa de poliuretano, com aplicação prévia do primário.
Inclui: Marcação da disposição das peças. Corte das peças. Preparação e regularização do suporte. Colocação, aprumo, nivelamento e alinhamento. Vedação de juntas e limpeza.
Critério de medição de projecto: Largura da abertura, medida segundo documentação gráfica de Projecto, incrementada em 5 cm para cada lado.
Critério de medição de obra: Medir-se-á o comprimento realmente executado segundo especificações de Projecto, incluindo os encastramentos nas ombreiras.

| Código | Un | Descrição | Rendimento | Preço | Importância |
|---|---|---|---|---|---|
| mt08aaa010a | m³ | Água. (material) | 0.006 | 195.56 | 1.17 |
| mt08cem000m | kg | Cimento cinzento em sacos. (material) | 3.600 | 17.38 | 62.57 |
| mt08adt010 | kg | Aditivo hidrófugo para impermeabilização de argamassas ou betões. (material) | 0.072 | 156.45 | 11.26 |
| mt20wwa040 | kg | Cimento cola flexível e de grande aderência, C2 S2, segundo NP EN 12004. (material) | 2.340 | 81.70 | 191.18 |
| mt20uhp010a | m | Soleira para remate de porta de entrada ou varanda de betão polímero de superfície polida, com pingadeira, de 175x20 mm, com tacos anti-deslizantes, ancoragem metálica de aço inoxidável e brita aderida à superfície na sua face inferior, fornecida em peças de até 2,6 m de comprimento. (material) | 1.050 | 2873.87 | 3017.56 |
| mt20wwa035 | Ud | Cartucho de 250 cm³ de primário para massas. (material) | 0.041 | 874.14 | 35.84 |
| mt20wwa030 | Ud | Cartucho de 310 cm³ de massa de poliuretano impermeável. (material) | 0.082 | 1196.02 | 98.07 |
| mq06hor010 | h | Betoneira eléctrica com uma capacidade de amassadura de 160 l. (equipamento) | 0.006 | 334.11 | 2.00 |
| op00amo010 |  | Rebarbadora. | 1.000 | 0.00 | 0.00 |
| mo020 | h | Oficial de 1ª construção. (mão de obra) | 0.241 | 627.12 | 151.14 |
| mo113 | h | Operário não qualificado construção. (mão de obra) | 0.314 | 386.89 | 121.48 |
| % | % | Custos directos complementares | 2 % | 3692.27 | 73.85 |
|  |  | Custos directos |  |  | 3766.12 |
