# Soleira para remate de porta de entrada ou varanda de mármore Rosa Aurora, até 110 cm de comprimento, até 20 cm de largura e 2 cm de espessura

- Propriedade do ficheiro: CYPE INGENIEROS, S.A.
- Formato: FIEBDC-3/2002
- Âmbito geográfico: Cabo Verde
- Custos indirectos: 3.00 %
- IVA: 15.00 %

## H Remates e trabalhos auxiliares

### HR Remates

#### HRU Soleiras

**HRU010** m Soleira para remate de porta de entrada ou varanda de mármore Rosa Aurora, até 110 cm de comprimento, até 20 cm de largura e 2 cm de espessura.
Formação de soleira para remate de porta de entrada ou varanda de mármore Rosa Aurora, até 110 cm de comprimento, até 20 cm de largura e 2 cm de espessura, com pingadeira, face e bordo recto polidos, com pendente e encastrado nas ombreiras, cobrindo o degrau de acesso à porta de entrada ou varanda do edifício, assente com argamassa de cimento, confeccionada em obra, com aditivo hidrófugo, dosificação 1:4. Incluindo p/p de preparação e regularização do suporte com argamassa de cimento, confeccionada em obra, com aditivo hidrófugo, dosificação 1:4, enchimento de juntas entre peças e uniões com a fachada com argamassa de juntas especial para revestimentos de pedra natural.
Inclui: Marcação das peças no vão. Preparação e regularização do suporte. Colocação, aprume, nivelação e alinhamento. Enchimento de juntas e limpeza da soleira.
Critério de medição de projecto: Largura da abertura, medida segundo documentação gráfica de Projecto, incrementada em 5 cm para cada lado.
Critério de medição de obra: Medir-se-á o comprimento realmente executado segundo especificações de Projecto, incluindo os encastramentos nas ombreiras.

| Código | Un | Descrição | Rendimento | Preço | Importância |
|---|---|---|---|---|---|
| mt20upn010pa | m | Soleira para remate de porta de entrada ou varanda de mármore Rosa Aurora, até 110 cm de comprimento, até 20 cm de largura e 2 cm de espessura, com pingadeira, face e bordo recto polidos, segundo NP EN 771-6. (material) | 1.050 | 34.56 | 36.29 |
| mt08aaa010a | m³ | Água. (material) | 0.006 | 1.61 | 0.01 |
| mt01arg005a | t | Areia de pedreira, para argamassa preparada em obra. (material) | 0.008 | 17.11 | 0.14 |
| mt08cem000m | kg | Cimento cinzento em sacos. (material) | 1.900 | 0.14 | 0.27 |
| mt08adt010 | kg | Aditivo hidrófugo para impermeabilização de argamassas ou betões. (material) | 0.038 | 1.29 | 0.05 |
| mt09lec010b | m³ | Leitada de cimento branco BL 22,5 X. (material) | 0.001 | 169.03 | 0.17 |
| mt09mcr220 | kg | Argamassa de enchimento de juntas para revestimentos, interiores ou exteriores, de pedra natural, polida ou para polir, composta de cimento, inertes à base de pó de mármore, pigmentos resistentes aos álcalis e aditivos especiais. (material) | 0.015 | 1.94 | 0.03 |
| mq06hor010 | h | Betoneira. (equipamento) | 0.010 | 1.28 | 0.01 |
| op00sie030 |  | Serra de disco de diamante, para mesa de trabalho, de corte húmido. | 1.000 | 0.00 | 0.00 |
| mo020 | h | Oficial de 1ª construção. (mão de obra) | 0.251 | 3.76 | 0.94 |
| mo113 | h | Operário não qualificado construção. (mão de obra) | 0.297 | 2.28 | 0.68 |
| % | % | Custos directos complementares | 2 % | 38.59 | 0.77 |
|  |  | Custos directos |  |  | 39.36 |
