# Salamandra a lenha

- Propriedade do ficheiro: CYPE INGENIEROS, S.A.
- Formato: FIEBDC-3/2002
- Âmbito geográfico: Cabo Verde
- Custos indirectos: 0.03 %
- IVA: 15.00 %

## I Instalações

### IC Aquecimento, climatização e A.Q.S.

#### ICH Fogões de sala, recuperadores de calor, fogões e salamandras

**ICH040** Ud Salamandra a lenha, potência térmica nominal 11,5 kW, rendimento 80%, volume de aquecimento, calculado com um requisito de 40 W/m³, 285 m³, revestimento de Pedra de Luserna, ventilação por convecção natural.
Fornecimento e instalação de salamandra a lenha, potência térmica nominal 11,5 kW, rendimento 80%, volume de aquecimento, calculado com um requisito de 40 W/m³, 285 m³, revestimento de Pedra de Luserna, ventilação por convecção natural, composta de queimador de ferro fundido, cristal cerâmico resistente a 800°C, gaveta de cinzas, ar primário e ar secundário reguláveis manualmente e sacode-grelha de accionamento exterior. Incluindo p/p de acessórios de ligação à conduta de evacuação dos produtos da combustão, sem incluir essa conduta. Totalmente montado e ligado.
Inclui: Implantação da salamandra. Disposição dos elementos. Montagem da salamandra e respectivos acessórios. Ligação à conduta de evacuação.
Critério de medição de projecto: Número de unidades previstas, segundo documentação gráfica de Projecto.
Critério de medição de obra: Medir-se-á o número de unidades realmente executadas segundo especificações de Projecto.

| Código | Un | Descrição | Rendimento | Preço | Importância |
|---|---|---|---|---|---|
| mt38arc041a | Ud | Salamandra a lenha, potência térmica nominal 11,5 kW, rendimento 80%, volume de aquecimento, calculado com um requisito de 40 W/m³, 285 m³, revestimento de Pedra de Luserna, ventilação por convecção natural, composta de queimador de ferro fundido, cristal cerâmico resistente a 800°C, gaveta de cinzas, ar primário e ar secundário reguláveis manualmente e sacode-grelha de accionamento exterior, segundo EN 13240. (material) | 1.000 | 2473.03 | 2473.03 |
| mt38arc600b | Ud | Colocação em funcionamento e formação no manuseamento de salamandra a lenha. (material) | 1.000 | 84.08 | 84.08 |
| mo003 | h | Oficial de 1ª instalador de aquecimento. (mão de obra) | 1.146 | 3.39 | 3.88 |
| mo095 | h | Ajudante de instalador de aquecimento. (mão de obra) | 1.146 | 2.15 | 2.46 |
| % | % | Custos directos complementares | 2 % | 2563.45 | 51.27 |
|  |  | Custos directos |  |  | 2614.72 |
