# Gerador de ar quente com permutador de calor a gás, mural

- Propriedade do ficheiro: CYPE INGENIEROS, S.A.
- Formato: FIEBDC-3/2002
- Âmbito geográfico: Cabo Verde
- Moeda: CVE
- Custos indirectos: 3.00 %
- IVA: 15.00 %

## I Instalações

### IC Aquecimento, arrefecimento, climatização e A.Q.S.

#### ICK Unidades centrais de climatização a gás

**ICK020** Ud Gerador de ar quente com permutador de calor a gás, mural.
Gerador de ar quente com permutador de calor a gás, com dois escalões de potência calorífica e caudal de ar fixo, para instalação mural, interior, potência calorífica nominal 33,8 kW, rendimento nominal 90,2%, potência calorífica nominal útil 30,5 kW, caudal de ar nominal 2920 m³/h, dimensões 745x560x860 mm, alimentação eléctrica monofásica a 230 V, peso 70 kg, com câmara de combustão estanque e tiragem forçada, acendimento electrónico, controlo de chama por ionização, permutador de calor de aço inoxidável AISI 430, ventiladores helicoidais, acendimento electrónico, equipamento electrónico de comando, controlo e segurança e envolvente de chapa de aço pintada, com isolamento térmico, sem incluir a conduta para evacuação dos produtos da combustão. Totalmente montado, ligado e colocado em funcionamento pela empresa instaladora para verificar o seu correcto funcionamento.
Inclui: Implantação do gerador. Colocação e fixação do gerador e dos seus acessórios. Ligação com as redes de abastecimento de água, de gás e eléctrica. Colocação em funcionamento.
Critério de medição de projecto: Número de unidades previstas, segundo documentação gráfica de Projecto.
Critério de medição de obra: Medir-se-á o número de unidades realmente executadas segundo especificações de Projecto.

| Código | Un | Descrição | Rendimento | Preço | Importância |
|---|---|---|---|---|---|
| mt42tnc050j | Ud | Gerador de ar quente com permutador de calor a gás, com dois escalões de potência calorífica e caudal de ar fixo, para instalação mural, interior, potência calorífica nominal 33,8 kW, rendimento nominal 90,2%, potência calorífica nominal útil 30,5 kW, caudal de ar nominal 2920 m³/h, dimensões 745x560x860 mm, alimentação eléctrica monofásica a 230 V, peso 70 kg, com câmara de combustão estanque e tiragem forçada, acendimento electrónico, controlo de chama por ionização, permutador de calor de aço inoxidável AISI 430, ventiladores helicoidais, acendimento electrónico, equipamento electrónico de comando, controlo e segurança e envolvente de chapa de aço pintada, com isolamento térmico. (material) | 1.000 | 409960.23 | 409960.23 |
| mo005 | h | Oficial de 1ª instalador de ar condicionado. (mão de obra) | 1.398 | 639.39 | 893.87 |
| mo104 | h | Ajudante de instalador de ar condicionado. (mão de obra) | 1.398 | 398.19 | 556.67 |
| % | % | Custos directos complementares | 2 % | 411410.77 | 8228.22 |
|  |  | Custos directos |  |  | 419638.99 |
