# Unidade interior de ar condicionado

- Propriedade do ficheiro: CYPE INGENIEROS, S.A.
- Formato: FIEBDC-3/2002
- Âmbito geográfico: Cabo Verde
- Custos indirectos: 3.00 %
- IVA: 15.00 %

## I Instalações

### IC Aquecimento, climatização e A.Q.S.

#### ICP Sistema VRF (Toshiba)

**ICP130** Ud Unidade interior de ar condicionado, de tecto com descarga directa, sistema VRF, para gás R-410A, alimentação monofásica (230V/50Hz), modelo MMC-AP0157HP-E "TOSHIBA", potência frigorífica nominal 4,5 kW, potência calorífica nominal 5 kW, com controlo remoto sem fios, modelo RBC-AX33CE.
Fornecimento e instalação de unidade interior de ar condicionado, de tecto com descarga directa, sistema VRF, para gás R-410A, alimentação monofásica (230V/50Hz), modelo MMC-AP0157HP-E "TOSHIBA", potência frigorífica nominal 4,5 kW (temperatura de bulbo húmido de ar interior 19°C, temperatura de bulbo seco do ar exterior 35°C), potência calorífica nominal 5 kW (temperatura de bulbo seco de ar interior 20°C, temperatura de bulbo húmido do ar exterior 6°C), pressão sonora 28 dBA, caudal de ar 840 m³/h, de 235x950x690 mm e 23 kg, com válvula de expansão electrónica, sensor de pressão, controlo individual de temperatura por microprocessador para regulação do fluxo de refrigerante, admissão de ar exterior e tubagem de drenagem de 600 mm de comprimento, com controlo remoto sem fios, modelo RBC-AX33CE. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42tsb170a | Ud | Unidade interior de ar condicionado, de tecto com descarga directa, sistema VRF, para gás R-410A, alimentação monofásica (230V/50Hz), modelo MMC-AP0157HP-E "TOSHIBA", potência frigorífica nominal 4,5 kW (temperatura de bulbo húmido de ar interior 19°C, temperatura de bulbo seco do ar exterior 35°C), potência calorífica nominal 5 kW (temperatura de bulbo seco de ar interior 20°C, temperatura de bulbo húmido do ar exterior 6°C), pressão sonora 28 dBA, caudal de ar 840 m³/h, de 235x950x690 mm e 23 kg, com válvula de expansão electrónica, sensor de pressão, controlo individual de temperatura por microprocessador para regulação do fluxo de refrigerante, admissão de ar exterior e tubagem de drenagem de 600 mm de comprimento. (material) | 1.000 | 2382.29 | 2382.29 |
| mt42tsb600c | Ud | Controlo remoto sem fios, modelo RBC-AX33CE "TOSHIBA", formado por comando por infravermelhos e receptor para instalação na unidade interior de ar condicionado. (material) | 1.000 | 238.23 | 238.23 |
| mo004 | h | Oficial de 1ª instalador de ar condicionado. (mão de obra) | 1.144 | 3.39 | 3.88 |
| mo102 | h | Ajudante de instalador de ar condicionado. (mão de obra) | 1.144 | 2.15 | 2.46 |
| % | % | Custos directos complementares | 2 % | 2626.86 | 52.54 |
|  |  | Custos directos |  |  | 2679.40 |
