# Caixa de selecção de fluxo refrigerante, sistema VRF com recuperação de calor, para gás R-410A, para um máximo de 8 unidades interiores, modelo RBM-Y1803FE "TOSHIBA"

- Propriedade do ficheiro: CYPE INGENIEROS, S.A.
- Formato: FIEBDC-3/2002
- Âmbito geográfico: Cabo Verde
- Custos indirectos: 3.00 %
- IVA: 15.00 %

## I Instalações

### IC Aquecimento, climatização e A.Q.S.

#### ICP Sistema VRF (Toshiba)

**ICP500** Ud Caixa de selecção de fluxo refrigerante, sistema VRF com recuperação de calor, para gás R-410A, para um máximo de 8 unidades interiores, modelo RBM-Y1803FE "TOSHIBA".
Fornecimento e instalação de caixa de selecção de fluxo refrigerante, sistema VRF com recuperação de calor, para gás R-410A, para um máximo de 8 unidades interiores, modelo RBM-Y1803FE "TOSHIBA", com uma capacidade máxima de unidades interiores ligadas a jusante de 11,2 a 17,9 kW, alimentação monofásica (230V/50Hz), de 190x250x160 mm, 5 kg. Totalmente montada e ligada.
Inclui: Ligações.
Critério de medição de projecto: Número de unidades previstas, segundo documentação gráfica de Projecto.
Critério de medição de obra: Medir-se-á o número de unidades realmente executadas segundo especificações de Projecto.

| Código | Un | Descrição | Rendimento | Preço | Importância |
|---|---|---|---|---|---|
| mt42tsb500n | Ud | Caixa de selecção de fluxo refrigerante, sistema VRF com recuperação de calor, para gás R-410A, para um máximo de 8 unidades interiores, modelo RBM-Y1803FE "TOSHIBA", com uma capacidade máxima de unidades interiores ligadas a jusante de 11,2 a 17,9 kW, alimentação monofásica (230V/50Hz), de 190x250x160 mm, 5 kg. (material) | 1.000 | 1681.62 | 1681.62 |
| mo004 | h | Oficial de 1ª instalador de ar condicionado. (mão de obra) | 0.572 | 3.39 | 1.94 |
| mo102 | h | Ajudante de instalador de ar condicionado. (mão de obra) | 0.572 | 2.15 | 1.23 |
| % | % | Custos directos complementares | 2 % | 1684.79 | 33.70 |
|  |  | Custos directos |  |  | 1718.49 |
