# Derivação de linha frigorífica formada por duas juntas, uma para a linha de líquido e outra para a linha de gás, modelo RBM-BY105E "TOSHIBA"

- Propriedade do ficheiro: CYPE INGENIEROS, S.A.
- Formato: FIEBDC-3/2002
- Âmbito geográfico: Cabo Verde
- Custos indirectos: 3.00 %
- IVA: 15.00 %

## I Instalações

### IC Aquecimento, climatização e A.Q.S.

#### ICP Sistema VRF (Toshiba)

**ICP510** Ud Derivação de linha frigorífica formada por duas juntas, uma para a linha de líquido e outra para a linha de gás, modelo RBM-BY105E "TOSHIBA".
Fornecimento e instalação de derivação de linha frigorífica formada por duas juntas, uma para a linha de líquido e outra para a linha de gás, modelo RBM-BY105E "TOSHIBA". Totalmente montada e ligada.
Inclui: Ligações.
Critério de medição de projecto: Número de unidades previstas, segundo documentação gráfica de Projecto.
Critério de medição de obra: Medir-se-á o número de unidades realmente executadas segundo especificações de Projecto.

| Código | Un | Descrição | Rendimento | Preço | Importância |
|---|---|---|---|---|---|
| mt42tsb520b | Ud | Conjunto de duas juntas, uma para a linha de líquido e outra para a linha de gás, modelo RBM-BY105E "TOSHIBA", com uma capacidade máxima de unidades interiores ligadas a jusante entre 17,9 e 39,5 kW. (material) | 1.000 | 161.16 | 161.16 |
| mo004 | h | Oficial de 1ª instalador de ar condicionado. (mão de obra) | 0.057 | 3.39 | 0.19 |
| mo102 | h | Ajudante de instalador de ar condicionado. (mão de obra) | 0.057 | 2.15 | 0.12 |
| % | % | Custos directos complementares | 2 % | 161.47 | 3.23 |
|  |  | Custos directos |  |  | 164.70 |
