# Controlo remoto central de arranque e paragem, para controlo até 16 unidades interiores de ar condicionado ligadas a uma rede TCC-Link, de forma individual e global, modelo TCB-CC163TLE2 "TOSHIBA"

- Propriedade do ficheiro: CYPE INGENIEROS, S.A.
- Formato: FIEBDC-3/2002
- Âmbito geográfico: Cabo Verde
- Custos indirectos: 3.00 %
- IVA: 15.00 %

## I Instalações

### IC Aquecimento, climatização e A.Q.S.

#### ICP Sistema VRF (Toshiba)

**ICP530** Ud Controlo remoto central de arranque e paragem, para controlo até 16 unidades interiores de ar condicionado ligadas a uma rede TCC-Link, de forma individual e global, modelo TCB-CC163TLE2 "TOSHIBA".
Fornecimento e instalação de controlo remoto central de arranque e paragem, para controlo até 16 unidades interiores de ar condicionado ligadas a uma rede TCC-Link, de forma individual e global, modelo TCB-CC163TLE2 "TOSHIBA". Totalmente montado, ligado e testado.
Inclui: Marcação. Colocação e fixação dos elementos. Ligações.
Critério de medição de projecto: Número de unidades previstas, segundo documentação gráfica de Projecto.
Critério de medição de obra: Medir-se-á o número de unidades realmente executadas segundo especificações de Projecto.

| Código | Un | Descrição | Rendimento | Preço | Importância |
|---|---|---|---|---|---|
| mt42tsb650a | Ud | Controlo remoto central de arranque e paragem, para controlo até 16 unidades interiores de ar condicionado ligadas a uma rede TCC-Link, de forma individual e global, modelo TCB-CC163TLE2 "TOSHIBA". (material) | 1.000 | 1121.08 | 1121.08 |
| mo004 | h | Oficial de 1ª instalador de ar condicionado. (mão de obra) | 1.144 | 3.39 | 3.88 |
| mo102 | h | Ajudante de instalador de ar condicionado. (mão de obra) | 1.144 | 2.15 | 2.46 |
| % | % | Custos directos complementares | 2 % | 1127.42 | 22.55 |
|  |  | Custos directos |  |  | 1149.97 |
