# Fornecimento e instalação em tecto de recuperador entálpico ar-ar

- Propriedade do ficheiro: CYPE INGENIEROS, S.A.
- Formato: FIEBDC-3/2002
- Âmbito geográfico: Cabo Verde
- Moeda: CVE
- Custos indirectos: 3.00 %
- IVA: 15.00 %

## I Instalações

### IC Aquecimento, climatização e A.Q.S.

#### ICR Sistemas de condução de ar

**ICR113** Ud Fornecimento e instalação em tecto de recuperador entálpico ar-ar, modelo para montagem horizontal, de dimensões 350x1140x1140 mm, peso 53 kg, caudal de ar a velocidade máxima 650 m³/h, consumo eléctrico dos ventiladores 290 W com alimentação monofásica a 230 V, pressão estática a velocidade máxima/mínima 107/82 Pa, pressão sonora a velocidade máxima/mínima a 1,5 m 36/34 dBA, eficiência térmica a velocidade máxima/mínima 49,6/76,5%, diámetro das condutas 200 mm, ligável a uma rede TCC-Link, com alteração de modo automático de operação de recuperação a free-cooling ou vice-versa e configuração desde o comando à distância do caudal e pressão de ar, rearme automático e alarme de filtros sujos.
Fornecimento e instalação em tecto de recuperador entálpico ar-ar, modelo para montagem horizontal, de dimensões 350x1140x1140 mm, peso 53 kg, caudal de ar a velocidade máxima 650 m³/h, consumo eléctrico dos ventiladores 290 W com alimentação monofásica a 230 V, pressão estática a velocidade máxima/mínima 107/82 Pa, pressão sonora a velocidade máxima/mínima a 1,5 m 36/34 dBA, eficiência térmica a velocidade máxima/mínima 49,6/76,5%, diámetro das condutas 200 mm, ligável a uma rede TCC-Link, com alteração de modo automático de operação de recuperação a free-cooling ou vice-versa e configuração desde o comando à distância do caudal e pressão de ar, rearme automático e alarme de filtros sujos.
Inclui: Marcação. Colocação e fixação. Ligação e verificação do seu correcto funcionamento.
Critério de medição de projecto: Número de unidades previstas, segundo documentação gráfica de Projecto.
Critério de medição de obra: Medir-se-á o número de unidades realmente executadas segundo especificações de Projecto.

| Código | Un | Descrição | Rendimento | Preço | Importância |
|---|---|---|---|---|---|
| mt42tsb305e | Ud | Recuperador entálpico ar-ar, modelo para montagem horizontal, de dimensões 350x1140x1140 mm, peso 53 kg, caudal de ar a velocidade máxima 650 m³/h, consumo eléctrico dos ventiladores 290 W com alimentação monofásica a 230 V, pressão estática a velocidade máxima/mínima 107/82 Pa, pressão sonora a velocidade máxima/mínima a 1,5 m 36/34 dBA, eficiência térmica a velocidade máxima/mínima 49,6/76,5%, diámetro das condutas 200 mm, ligável a uma rede TCC-Link, com alteração de modo automático de operação de recuperação a free-cooling ou vice-versa e configuração desde o comando à distância do caudal e pressão de ar, rearme automático e alarme de filtros sujos. (material) | 1.000 | 388660.74 | 388660.74 |
| mo005 | h | Oficial de 1ª instalador de ar condicionado. (mão de obra) | 1.035 | 472.00 | 488.52 |
| mo104 | h | Ajudante de instalador de ar condicionado. (mão de obra) | 1.035 | 291.76 | 301.97 |
| % | % | Custos directos complementares | 2 % | 389451.23 | 7789.02 |
|  |  | Custos directos |  |  | 397240.25 |
