# Equipamento formado por unidade água-água bomba de calor

- Propriedade do ficheiro: CYPE INGENIEROS, S.A.
- Formato: FIEBDC-3/2002
- Âmbito geográfico: Cabo Verde
- Moeda: CVE
- Custos indirectos: 3.00 %
- IVA: 15.00 %

## I Instalações

### IC Aquecimento, climatização e A.Q.S.

#### ICV Unidades centrais de climatização

**ICV059** Ud Equipamento formado por unidade água-água bomba de calor, para aquecimento e produção de A.Q.S., para gás refrigerante R-410A, alimentação monofásica a 230 V, potência calorífica nominal regulável entre 1,5 e 9 kW, COP 4,5, dimensões 1804x600x710 mm, potência sonora 44 dBA, peso 245 kg, com compressor scroll com tecnologia Inverter Copeland com motor eléctrico de ímanes permanentes, controlo Micro PC Carel, bombas de circulação Wilo de velocidade variável e alta eficiência (classe energética A), válvula de expansão electrónica Carel, permutadores de placas Alfa Laval, depósito de A.Q.S. de 165 litros com serpentina de aço inoxidável e tomada para recirculação de 3/4" de diâmetro, vaso de expansão de 8 l, grupo de segurança e kit de isolamento acústico integral, com possibilidade de ligar em cascata até 3 unidades e com possibilidade de gerir até 4 grupos de impulsão, para um circuito directo e três circuitos com válvula misturadora, com duas sondas de imersão e sonda de temperatura exterior e aerotermo de água quente, para instalação no exterior. Totalmente montado, ligado e colocado em funcionamento pela empresa instaladora para a verificação do seu correcto funcionamento.
Equipamento formado por unidade água-água bomba de calor, para aquecimento e produção de A.Q.S., para gás refrigerante R-410A, alimentação monofásica a 230 V, potência calorífica nominal regulável entre 1,5 e 9 kW, COP 4,5, dimensões 1804x600x710 mm, potência sonora 44 dBA, peso 245 kg, com compressor scroll com tecnologia Inverter Copeland com motor eléctrico de ímanes permanentes, controlo Micro PC Carel, bombas de circulação Wilo de velocidade variável e alta eficiência (classe energética A), válvula de expansão electrónica Carel, permutadores de placas Alfa Laval, depósito de A.Q.S. de 165 litros com serpentina de aço inoxidável e tomada para recirculação de 3/4" de diâmetro, vaso de expansão de 8 l, grupo de segurança e kit de isolamento acústico integral, com possibilidade de ligar em cascata até 3 unidades e com possibilidade de gerir até 4 grupos de impulsão, para um circuito directo e três circuitos com válvula misturadora, com duas sondas de imersão e sonda de temperatura exterior e aerotermo de água quente, para instalação no exterior. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42eco050aaa | Ud | Unidade água-água bomba de calor, para aquecimento e produção de A.Q.S., para gás refrigerante R-410A, alimentação monofásica a 230 V, potência calorífica nominal regulável entre 1,5 e 9 kW, COP 4,5, dimensões 1804x600x710 mm, potência sonora 44 dBA, peso 245 kg, com compressor scroll com tecnologia Inverter Copeland com motor eléctrico de ímanes permanentes, controlo Micro PC Carel, bombas de circulação Wilo de velocidade variável e alta eficiência (classe energética A), válvula de expansão electrónica Carel, permutadores de placas Alfa Laval, depósito de A.Q.S. de 165 litros com serpentina de aço inoxidável e tomada para recirculação de 3/4" de diâmetro, vaso de expansão de 8 l, grupo de segurança e kit de isolamento acústico integral, com possibilidade de ligar em cascata até 3 unidades e com possibilidade de gerir até 4 grupos de impulsão, para um circuito directo e três circuitos com válvula misturadora, com duas sondas de imersão e sonda de temperatura exterior. (material) | 1.000 | 1190626.73 | 1190626.73 |
| mt42eco005a | Ud | Aerotermo de água quente, com ventilador de velocidade variável e. (material) | 1.000 | 284552.30 | 284552.30 |
| mt37www060f | Ud | Filtro de retenção de resíduos de latão, com peneiro de aço inoxidável com perfurações de 0,5 mm de diâmetro, com rosca de 1 1/4", para uma pressão máxima de funcionamento de 16 bar e uma temperatura máxima de 110°C. (material) | 2.000 | 2952.28 | 5904.56 |
| mt37www050c | Ud | União anti-vibração, de borracha, com rosca de 1", para uma pressão máxima de funcionamento de 10 bar. (material) | 2.000 | 2549.33 | 5098.66 |
| mt37www050e | Ud | União anti-vibração, de borracha, com rosca de 1 1/4", para uma pressão máxima de funcionamento de 10 bar. (material) | 4.000 | 2906.91 | 11627.64 |
| mt42www050 | Ud | Termómetro bimetálico, diâmetro de esfera de 100 mm, com tomada vertical, com bainha de 1/2", escala de temperatura de 0 a 120°C. (material) | 1.000 | 3225.70 | 3225.70 |
| mt37sve010d | Ud | Válvula de esfera de latão niquelado para enroscar de 1". (material) | 2.000 | 1506.36 | 3012.72 |
| mt37sve010e | Ud | Válvula de esfera de latão niquelado para enroscar de 1 1/4". (material) | 4.000 | 2342.22 | 9368.88 |
| mo005 | h | Oficial de 1ª instalador de ar condicionado. (mão de obra) | 13.772 | 472.00 | 6500.38 |
| mo104 | h | Ajudante de instalador de ar condicionado. (mão de obra) | 13.772 | 291.76 | 4018.12 |
| % | % | Custos directos complementares | 2 % | 1523935.69 | 30478.71 |
|  |  | Custos directos |  |  | 1554414.40 |
