# Unidade interior para sistema ar-água multi-split, para aquecimento e arrefecimento, para gás R-410A e R-134a, dimensões 705x600x695 mm, peso 120 kg

- Propriedade do ficheiro: CYPE INGENIEROS, S.A.
- Formato: FIEBDC-3/2002
- Âmbito geográfico: Cabo Verde
- Moeda: CVE
- Custos indirectos: 3.00 %
- IVA: 15.00 %

## I Instalações

### IC Aquecimento, climatização e A.Q.S.

#### ICV Unidades centrais de climatização

**ICV073** Ud Unidade interior para sistema ar-água multi-split, para aquecimento e arrefecimento, para gás R-410A e R-134a, dimensões 705x600x695 mm, peso 120 kg.
Unidade interior para sistema ar-água multi-split, para aquecimento e arrefecimento, para gás R-410A e R-134a, dimensões 705x600x695 mm, peso 120 kg. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai359a | Ud | Unidade interior para sistema ar-água multi-split, para aquecimento e arrefecimento, para gás R-410A e R-134a, dimensões 705x600x695 mm, peso 120 kg, intervalo de temperatura de saída de água para aquecimento desde 25 até 80°C, intervalo de temperatura de saída de água para arrefecimento desde 5 até 20°C, intervalo de temperatura de saída de água para produção de A.Q.S. desde 45 até 75°C. (material) | 1.000 | 850120.63 | 850120.63 |
| mt37sve010e | Ud | Válvula de esfera de latão niquelado para enroscar de 1 1/4". (material) | 2.000 | 2337.85 | 4675.70 |
| mo005 | h | Oficial de 1ª instalador de ar condicionado. (mão de obra) | 1.262 | 472.00 | 595.66 |
| mo104 | h | Ajudante de instalador de ar condicionado. (mão de obra) | 1.262 | 291.76 | 368.20 |
| % | % | Custos directos complementares | 2 % | 855760.19 | 17115.20 |
|  |  | Custos directos |  |  | 872875.39 |
