# Difusor circular de alumínio extrudido

- Propriedade do ficheiro: CYPE INGENIEROS, S.A.
- Formato: FIEBDC-3/2002
- Âmbito geográfico: Cabo Verde
- Custos indirectos: 3.00 %
- IVA: 15.00 %

## I Instalações

### IC Aquecimento, climatização e A.Q.S.

#### ICZ Sistema Airzone

**ICZ015** Ud Difusor circular de alumínio extrudido, integrado em placa quadrada de chapa de aço galvanizado para tecto modular, com comporta motorizada para regulação de caudal, cor branca RAL 9010, modelo DCPL200MTE "AIRZONE",.
Fornecimento e montagem de difusor circular de alumínio extrudido, integrado em placa quadrada de chapa de aço galvanizado para tecto modular, com comporta motorizada para regulação de caudal, cor branca RAL 9010, modelo DCPL200MTE "AIRZONE", motorização com alimentação a 12 Vcc por cabo,. Inclusive acessórios de montagem e elementos de fixação. Totalmente montado, ligado e testado.
Inclui: Colocação e fixação. Ligações.
Critério de medição de projecto: Número de unidades previstas, segundo documentação gráfica de Projecto.
Critério de medição de obra: Medir-se-á o número de unidades realmente executadas segundo especificações de Projecto.

| Código | Un | Descrição | Rendimento | Preço | Importância |
|---|---|---|---|---|---|
| mt42air111a | Ud | Difusor circular de alumínio extrudido, integrado em placa quadrada de chapa de aço galvanizado para tecto modular, com comporta motorizada para regulação de caudal, cor branca RAL 9010, modelo DCPL200MTE "AIRZONE", motorização com alimentação a 12 Vcc por cabo. (material) | 1.000 | 259.71 | 259.71 |
| mo004 | h | Oficial de 1ª instalador de ar condicionado. (mão de obra) | 0.264 | 3.39 | 0.89 |
| mo102 | h | Ajudante de instalador de ar condicionado. (mão de obra) | 0.211 | 2.15 | 0.45 |
| % | % | Custos directos complementares | 2 % | 261.05 | 5.22 |
|  |  | Custos directos |  |  | 266.27 |
