# Tomada de terra independente de profundidade, método "dardo", com um eléctrodo de aço cobreado de 2 m de comprimento

- Propriedade do ficheiro: CYPE INGENIEROS, S.A.
- Formato: FIEBDC-3/2002
- Âmbito geográfico: Cabo Verde
- Custos indirectos: 3.00 %
- Despesas gerais: 13.00 %
- Lucro: 6.00 %
- IVA: 16.00 %

## I Instalações

### IE Eléctricas

#### IEP Sistemas de terra

**IEP020** Ud Tomada de terra independente de profundidade, método "dardo", com um eléctrodo de aço cobreado de 2 m de comprimento.
Inclui: Marcação. Escavação. Cravação do eléctrodo. Colocação da caixa de visita. Ligação do eléctrodo com a linha de ligação. Enchimento da zona escavada. Ligação à rede de terra. Realização de ensaios.

| Código | Un | Descrição | Rendimento | Preço | Importância |
|---|---|---|---|---|---|
| mt35tte010b | Ud | Eléctrodo para rede de terra cobreado com 300 µm, fabricado em aço, de 15 mm de diâmetro e 2 m de comprimento. (material) | 1.000 | 27.88 | 27.88 |
| mt35ttc010a | m | Condutor de cobre nu, de 25 mm². (material) | 0.250 | 2.01 | 0.50 |
| mt35tta040 | Ud | Conector tipo grampo para ligação de "dardo". (material) | 1.000 | 1.55 | 1.55 |
| mt35tta010 | Ud | Caixa de polipropileno para tomada de terra, de 300x300 mm, com tampa amovível. (material) | 1.000 | 114.64 | 114.64 |
| mt35tta030 | Ud | Ponte para comprovação de ligação à terra de la instalação eléctrica. (material) | 1.000 | 71.26 | 71.26 |
| mt01art020a | m³ | Terra da própria escavação. (material) | 0.018 | 0.57 | 0.01 |
| mt35tta060 | Ud | Saco de 5 kg de sais minerais para a melhoria da condutividade de ligações à terra. (material) | 0.333 | 5.42 | 1.80 |
| mt35www020 | Ud | Material auxiliar para instalações de tomada de terra. (material) | 1.000 | 1.78 | 1.78 |
| mq01ret020b | h | Retroescavadora sobre pneumáticos 75 CV. (equipamento) | 0.003 | 25.90 | 0.08 |
| mo001 | h | Oficial de 1ª electricista. (mão de obra) | 0.286 | 3.14 | 0.90 |
| mo093 | h | Ajudante de electricista. (mão de obra) | 0.286 | 2.00 | 0.57 |
| mo104 | h | Operário não qualificado construção. (mão de obra) | 0.001 | 1.90 | 0.00 |
| % | % | Custos directos complementares | 2 % | 220.97 | 4.42 |
|  |  | Custos directos |  |  | 225.39 |
