# Chapéu de ventilação de PVC, de 110 mm de diâmetro, união colada com adesivo

- Propriedade do ficheiro: CYPE INGENIEROS, S.A.
- Formato: FIEBDC-3/2002
- Âmbito geográfico: Cabo Verde
- Custos indirectos: 3.00 %
- IVA: 15.00 %

## I Instalações

### IS Drenagem de águas

#### ISB Tubos de queda

**ISB044** Ud Chapéu de ventilação de PVC, de 110 mm de diâmetro, união colada com adesivo.
Fornecimento e montagem de chapéu de ventilação de PVC, de 110 mm de diâmetro, para tubagem de ventilação, colocado através de união colada com adesivo. Totalmente montado.
Inclui: Marcação. Colocação. Limpeza da zona a unir com o liquido de limpeza, aplicação da cola e encaixe das peças.
Critério de medição de projecto: Número de unidades previstas, segundo documentação gráfica de Projecto.
Critério de medição de obra: Medir-se-á o número de unidades realmente executadas segundo especificações de Projecto.

| Código | Un | Descrição | Rendimento | Preço | Importância |
|---|---|---|---|---|---|
| mt36vpj030c | Ud | Chapéu de ventilação de PVC, de 110 mm de diâmetro, para tubagem de ventilação. (material) | 1.000 | 16.46 | 16.46 |
| mt11var009 | l | Líquido de limpeza para colagem com adesivo de tubos e acessórios de PVC. (material) | 0.008 | 17.12 | 0.14 |
| mt11var010 | l | Cola para tubos e acessórios de PVC. (material) | 0.004 | 26.09 | 0.10 |
| mo008 | h | Oficial de 1ª canalizador. (mão de obra) | 0.170 | 3.85 | 0.65 |
| mo107 | h | Ajudante de canalizador. (mão de obra) | 0.170 | 2.35 | 0.40 |
| % | % | Custos directos complementares | 2 % | 17.75 | 0.36 |
|  |  | Custos directos |  |  | 18.11 |
