# Sifão de pavimento de PVC, de 110 mm de diâmetro, com tampa cega de aço inoxidável, colocado superficialmente sob a laje

- Propriedade do ficheiro: CYPE INGENIEROS, S.A.
- Formato: FIEBDC-3/2002
- Âmbito geográfico: Cabo Verde
- Moeda: CVE
- Custos indirectos: 3.00 %
- IVA: 15.00 %

## I Instalações

### IS Drenagem de águas

#### ISD Ramais de descarga

**ISD008** Ud Sifão de pavimento de PVC, de 110 mm de diâmetro, com tampa cega de aço inoxidável, colocado superficialmente sob a laje.
Sifão de pavimento de PVC, de 110 mm de diâmetro e 90 mm de altura, com cinco entradas de 40 mm de diâmetro e uma saída de 50 mm de diâmetro, com tampa cega de aço inoxidável, colocado superficialmente sob a laje. Inclusive prolongador, líquido de limpeza e adesivo para tubos e acessórios de PVC.
Inclui: Disposição doa tubos. Montagem, ligação e verificação do seu correcto funcionamento.
Critério de medição de projecto: Número de unidades previstas, segundo documentação gráfica de Projecto.
Critério de medição de obra: Medir-se-á o número de unidades realmente executadas segundo especificações de Projecto.

| Código | Un | Descrição | Rendimento | Preço | Importância |
|---|---|---|---|---|---|
| mt36bsp010G | Ud | Sifão de pavimento de PVC, de 110 mm de diâmetro e 90 mm de altura, com cinco entradas de 40 mm de diâmetro e uma saída de 50 mm de diâmetro, com tampa cega de aço inoxidável. (material) | 1.000 | 1926.20 | 1926.20 |
| mt36tie010fd | m | Tubo de PVC, série B, de 110 mm de diâmetro e 3,2 mm de espessura, com extremo abocardado, segundo NP EN 1329-1, com o preço incrementado em 15% relativamente a acessórios e peças especiais. (material) | 0.700 | 943.29 | 660.30 |
| mt11var009 | l | Líquido de limpeza para colagem com adesivo de tubos e acessórios de PVC. (material) | 0.040 | 2417.74 | 96.71 |
| mt11var010 | l | Cola para tubos e acessórios de PVC. (material) | 0.080 | 3350.11 | 268.01 |
| mo008 | h | Oficial de 1ª canalizador. (mão de obra) | 0.288 | 472.00 | 135.94 |
| mo107 | h | Ajudante de canalizador. (mão de obra) | 0.144 | 291.76 | 42.01 |
| % | % | Custos directos complementares | 2 % | 3129.17 | 62.58 |
|  |  | Custos directos |  |  | 3191.75 |
