# Sifão de pavimento de PVC, insonorizado, de 110 mm de diâmetro, com tampa cega de aço inoxidável, colocado superficialmente sob a laje

- Propriedade do ficheiro: CYPE INGENIEROS, S.A.
- Formato: FIEBDC-3/2002
- Âmbito geográfico: Cabo Verde
- Moeda: CVE
- Custos indirectos: 3.00 %
- IVA: 15.00 %

## I Instalações

### IS Drenagem de águas

#### ISD Ramais de descarga

**ISD008** Ud Sifão de pavimento de PVC, insonorizado, de 110 mm de diâmetro, com tampa cega de aço inoxidável, colocado superficialmente sob a laje.
Sifão de pavimento de PVC, insonorizado, de 110 mm de diâmetro, com cinco entradas de 40 mm de diâmetro e uma saída de 50 mm de diâmetro, com tampa cega de aço inoxidável, colocado superficialmente sob a laje. Inclusive prolongador, líquido de limpeza e adesivo para tubos e acessórios de PVC.
Inclui: Disposição doa tubos. Montagem, ligação e verificação do seu correcto funcionamento.
Critério de medição de projecto: Número de unidades previstas, segundo documentação gráfica de Projecto.
Critério de medição de obra: Medir-se-á o número de unidades realmente executadas segundo especificações de Projecto.

| Código | Un | Descrição | Rendimento | Preço | Importância |
|---|---|---|---|---|---|
| mt36bsq015a | Ud | Sifão de pavimento de PVC, insonorizado, de 110 mm de diâmetro, com cinco entradas de 40 mm de diâmetro e uma saída de 50 mm de diâmetro, com tampa cega de aço inoxidável. (material) | 1.000 | 1678.86 | 1678.86 |
| mt36tiq050fd | m | Tubo multicamada de PVC, série B, segundo NP EN 1453-1, insonorizado e resistente ao fogo (reacção ao fogo classe B-s1, d0 segundo NP EN 13501-1), de 110 mm de diâmetro e 3,2 mm de espessura, 3 m de comprimento nominal, com embocadura, união à pressão com junta elástica, com o preço incrementado em 15% relativamente a acessórios e peças especiais. (material) | 0.700 | 1064.37 | 745.06 |
| mt11var009 | l | Líquido de limpeza para colagem com adesivo de tubos e acessórios de PVC. (material) | 0.040 | 2417.74 | 96.71 |
| mt11var010 | l | Cola para tubos e acessórios de PVC. (material) | 0.080 | 3350.11 | 268.01 |
| mo008 | h | Oficial de 1ª canalizador. (mão de obra) | 0.288 | 472.00 | 135.94 |
| mo107 | h | Ajudante de canalizador. (mão de obra) | 0.144 | 291.76 | 42.01 |
| % | % | Custos directos complementares | 2 % | 2966.59 | 59.33 |
|  |  | Custos directos |  |  | 3025.92 |
