# Rede de ramais de descarga para WC de serviço

- Propriedade do ficheiro: CYPE INGENIEROS, S.A.
- Formato: FIEBDC-3/2002
- Âmbito geográfico: Cabo Verde
- Moeda: CVE
- Custos indirectos: 3.00 %
- IVA: 15.00 %

## I Instalações

### IS Drenagem de águas

#### ISD Ramais de descarga

**ISD020** Ud Rede de ramais de descarga para WC de serviço.
Rede de ramais de descarga, para WC de serviço com capacidade para: sanita, lavatório simples, executada com tubo de PVC, série B para a rede de drenagem que liga os aparelhos com o sifão de pavimento e com o tubo de queda, com os diâmetros necessários para cada ponto de serviço, e sifão de pavimento de PVC, de 90 mm de diâmetro, com tampa cega de aço inoxidável. Incluindo líquido de limpeza, adesivo para tubos e acessórios de PVC, material auxiliar para montagem e fixação, acessórios e peças especiais.
Inclui: Marcação. Disposição doa tubos. Fixação do material auxiliar para montagem e fixação à obra. Colocação de sifão de pavimento. Montagem, ligação e verificação do seu correcto funcionamento.
Critério de medição de projecto: Número de unidades previstas, segundo documentação gráfica de Projecto.
Critério de medição de obra: Medir-se-á o número de unidades realmente executadas segundo especificações de Projecto.

| Código | Un | Descrição | Rendimento | Preço | Importância |
|---|---|---|---|---|---|
| mt36tit010bc | m | Tubo de PVC, série B, de 40 mm de diâmetro e 3 mm de espessura, segundo NP EN 1329-1, com o preço incrementado em 10% relativamente a acessórios e peças especiais. (material) | 2.120 | 296.60 | 628.79 |
| mt36tit010fc | m | Tubo de PVC, série B, de 90 mm de diâmetro e 3,2 mm de espessura, segundo NP EN 1329-1, com o preço incrementado em 10% relativamente a acessórios e peças especiais. (material) | 2.125 | 659.37 | 1401.16 |
| mt11var009 | l | Líquido de limpeza para colagem com adesivo de tubos e acessórios de PVC. (material) | 0.276 | 6080.67 | 1678.26 |
| mt11var010 | l | Cola para tubos e acessórios de PVC. (material) | 0.138 | 7749.62 | 1069.45 |
| mt36tie010ed | m | Tubo de PVC, série B, de 90 mm de diâmetro e 3 mm de espessura, com extremo abocardado, segundo NP EN 1329-1, com o preço incrementado em 15% relativamente a acessórios e peças especiais. (material) | 0.700 | 751.35 | 525.95 |
| mt36bsp010a | Ud | Sifão de pavimento de PVC, de 90 mm de diâmetro e 80 mm de altura, com uma entrada de 40 mm de diâmetro e uma saída de 50 mm de diâmetro, com tampa cega de aço inoxidável. (material) | 1.000 | 672.75 | 672.75 |
| mt36tit010ca | m | Tubo de PVC, série B, de 50 mm de diâmetro e 3 mm de espessura, segundo NP EN 1329-1. (material) | 1.000 | 342.79 | 342.79 |
| op00ato010 |  | Aparafusadora. | 1.000 | 0.00 | 0.00 |
| op00mar010 |  | Martelo. | 1.000 | 0.00 | 0.00 |
| op00tal010 |  | Berbequim. | 1.000 | 0.00 | 0.00 |
| mo008 | h | Oficial de 1ª canalizador. (mão de obra) | 5.928 | 639.39 | 3790.30 |
| mo107 | h | Ajudante de canalizador. (mão de obra) | 2.964 | 398.19 | 1180.24 |
| % | % | Custos directos complementares | 2 % | 11289.69 | 225.79 |
|  |  | Custos directos |  |  | 11515.48 |
