# Grelha de intempérie para instalações de ventilação, aro frontal e lâminas de chapa perfilada de aço galvanizado, de 1800x330 mm

- Propriedade do ficheiro: CYPE INGENIEROS, S.A.
- Formato: FIEBDC-3/2002
- Âmbito geográfico: Cabo Verde
- Custos indirectos: 3.00 %
- Despesas gerais: 13.00 %
- Lucro: 6.00 %
- IVA: 16.00 %

## I Instalações

### IS Drenagens e ventilação

#### ISG Ventilação mecânica para garagens

**ISG035** Ud Grelha de intempérie para instalações de ventilação, aro frontal e lâminas de chapa perfilada de aço galvanizado, de 1800x330 mm.
Inclui: Marcação. Montagem e fixação da grelha na parede. Ligação à conduta.

| Código | Un | Descrição | Rendimento | Preço | Importância |
|---|---|---|---|---|---|
| mt42trx370ah1 | Ud | Grelha de intempérie para instalações de ventilação, aro frontal e lâminas de chapa perfilada de aço galvanizado, de 1800x330 mm, tela metálica de aço galvanizado com malha de 20x20 mm. (material) | 1.000 | 500.65 | 500.65 |
| mo009 | h | Oficial de 1ª montador. (mão de obra) | 0.239 | 3.14 | 0.75 |
| mo075 | h | Ajudante de montador. (mão de obra) | 0.239 | 2.00 | 0.48 |
| % | % | Custos directos complementares | 2 % | 501.88 | 10.04 |
|  |  | Custos directos |  |  | 511.92 |
