# Ventilador de extracção de cozinha, de dimensões 218x127x304 mm, velocidade 2250 r.p.m., caudal de descarga livre 250 m³/h, com tramo de ligação de tubo flexível de alumínio

- Propriedade do ficheiro: CYPE INGENIEROS, S.A.
- Formato: FIEBDC-3/2002
- Âmbito geográfico: Cabo Verde
- Custos indirectos: 3.00 %
- Despesas gerais: 13.00 %
- Lucro: 6.00 %
- IVA: 16.00 %

## I Instalações

### IS Drenagens e ventilação

#### ISK Ventilação adicional específica em cozinha para habitações

**ISK010** Ud Ventilador de extracção de cozinha, de dimensões 218x127x304 mm, velocidade 2250 r.p.m., caudal de descarga livre 250 m³/h, com tramo de ligação de tubo flexível de alumínio.
Inclui: Marcação através de molde. Fixação em paramento com elementos de ancoragem. Colocação do aparelho. Ligação à rede.

| Código | Un | Descrição | Rendimento | Preço | Importância |
|---|---|---|---|---|---|
| mt32exs010a | Ud | Ventilador de extracção de cozinha, de dimensões 218x127x304 mm, velocidade 2250 r.p.m., caudal de descarga livre 250 m³/h. (material) | 1.000 | 104.72 | 104.72 |
| mt20cme020d | m | Tubo de alumínio natural flexível, de 110 mm de diâmetro, inclusive p/p de curvas, derivações, uniões e peças especiais. (material) | 3.000 | 3.86 | 11.58 |
| mo001 | h | Oficial de 1ª electricista. (mão de obra) | 0.229 | 3.14 | 0.72 |
| mo093 | h | Ajudante de electricista. (mão de obra) | 0.229 | 2.00 | 0.46 |
| % | % | Custos directos complementares | 2 % | 117.48 | 2.35 |
|  |  | Custos directos |  |  | 119.83 |
