# Chapéu cónico de chapa galvanizada, para conduta de saída de 315 mm de diâmetro exterior

- Propriedade do ficheiro: CYPE INGENIEROS, S.A.
- Formato: FIEBDC-3/2002
- Âmbito geográfico: Cabo Verde
- Custos indirectos: 3.00 %
- Despesas gerais: 13.00 %
- Lucro: 6.00 %
- IVA: 16.00 %

## I Instalações

### IS Drenagens e ventilação

#### ISK Ventilação adicional específica em cozinha para habitações

**ISK040** Ud Chapéu cónico de chapa galvanizada, para conduta de saída de 315 mm de diâmetro exterior.
Inclui: Marcação. Fixação e colocação com elementos de ancoragem.

| Código | Un | Descrição | Rendimento | Preço | Importância |
|---|---|---|---|---|---|
| mt20cvc100f | Ud | Chapéu cónico contra a chuva de chapa galvanizada, para conduta de saída de 315 mm de diâmetro exterior e rede de protecção contra a entrada de folhas e pássaros. (material) | 1.000 | 208.97 | 208.97 |
| mo009 | h | Oficial de 1ª montador. (mão de obra) | 0.195 | 3.14 | 0.61 |
| mo075 | h | Ajudante de montador. (mão de obra) | 0.097 | 2.00 | 0.19 |
| % | % | Custos directos complementares | 2 % | 209.77 | 4.20 |
|  |  | Custos directos |  |  | 213.97 |
