# Grelha circular de plástico, com lâminas horizontais e verticais fixas, saída de ar perpendicular à grelha, para conduta de admissão ou extracção de 200 mm de diâmetro, para ventilação mecânica

- Propriedade do ficheiro: CYPE INGENIEROS, S.A.
- Formato: FIEBDC-3/2002
- Âmbito geográfico: Cabo Verde
- Custos indirectos: 3.00 %
- Despesas gerais: 13.00 %
- Lucro: 6.00 %
- IVA: 16.00 %

## I Instalações

### IS Drenagens e ventilação

#### ISM Ventilação mecânica para habitações

**ISM024** Ud Grelha circular de plástico, com lâminas horizontais e verticais fixas, saída de ar perpendicular à grelha, para conduta de admissão ou extracção de 200 mm de diâmetro, para ventilação mecânica.
Inclui: Marcação. Colocação e fixação através de elementos de ancoragem.

| Código | Un | Descrição | Rendimento | Preço | Importância |
|---|---|---|---|---|---|
| mt20svs640ee | Ud | Grelha circular de plástico, com lâminas horizontais e verticais fixas, saída de ar perpendicular à grelha, cor branca, para conduta de admissão ou extracção, de 200 mm de diâmetro. (material) | 1.000 | 30.09 | 30.09 |
| mo009 | h | Oficial de 1ª montador. (mão de obra) | 0.286 | 3.14 | 0.90 |
| mo075 | h | Ajudante de montador. (mão de obra) | 0.286 | 2.00 | 0.57 |
| % | % | Custos directos complementares | 2 % | 31.56 | 0.63 |
|  |  | Custos directos |  |  | 32.19 |
