# Grelha circular de alumínio com lâminas horizontais fixas, saída de ar com inclinação de 15°, para conduta de admissão ou extracção, de 630 mm de diâmetro, para ventilação mecânica

- Propriedade do ficheiro: CYPE INGENIEROS, S.A.
- Formato: FIEBDC-3/2002
- Âmbito geográfico: Cabo Verde
- Custos indirectos: 3.00 %
- Despesas gerais: 13.00 %
- Lucro: 6.00 %
- IVA: 16.00 %

## I Instalações

### IS Drenagens e ventilação

#### ISM Ventilação mecânica para habitações

**ISM024** Ud Grelha circular de alumínio com lâminas horizontais fixas, saída de ar com inclinação de 15°, para conduta de admissão ou extracção, de 630 mm de diâmetro, para ventilação mecânica.
Inclui: Marcação. Colocação e fixação através de elementos de ancoragem.

| Código | Un | Descrição | Rendimento | Preço | Importância |
|---|---|---|---|---|---|
| mt20sva190j | Ud | Grelha circular de alumínio com lâminas horizontais fixas, saída de ar com inclinação de 15°, contra a chuva, com rede de protecção contra a entrada de folhas e pássaros, para conduta de admissão ou extracção, de 630 mm de diâmetro. (material) | 1.000 | 1431.79 | 1431.79 |
| mo009 | h | Oficial de 1ª montador. (mão de obra) | 0.286 | 3.14 | 0.90 |
| mo075 | h | Ajudante de montador. (mão de obra) | 0.286 | 2.00 | 0.57 |
| % | % | Custos directos complementares | 2 % | 1433.26 | 28.67 |
|  |  | Custos directos |  |  | 1461.93 |
