# Ventilador helicocentrífugo de perfil baixo

- Propriedade do ficheiro: CYPE INGENIEROS, S.A.
- Formato: FIEBDC-3/2002
- Âmbito geográfico: Cabo Verde
- Custos indirectos: 3.00 %
- Despesas gerais: 13.00 %
- Lucro: 6.00 %
- IVA: 16.00 %

## I Instalações

### IS Drenagens e ventilação

#### ISM Ventilação mecânica para habitações

**ISM040** Ud Ventilador helicocentrífugo de perfil baixo.
Inclui: Marcação. Colocação e fixação do ventilador em linha. Ligações.

| Código | Un | Descrição | Rendimento | Preço | Importância |
|---|---|---|---|---|---|
| mt42vsp030b | Ud | Ventilador helicocentrífugo de perfil baixo, de duas velocidades, potência máxima de 24 W, caudal máximo de 240 m³/h, de 176 mm de diâmetro e 303 mm de comprimento, nível de pressão sonora de 31 dBA, para condutas de 100 mm de diâmetro, formado por corpo de polipropileno, hélice de ABS, caixa de bornes e motor para alimentação monofásica a 230 V e 50 Hz de frequência. (material) | 1.000 | 153.30 | 153.30 |
| mo003 | h | Oficial de 1ª instalador de ar condicionado. (mão de obra) | 0.229 | 3.14 | 0.72 |
| mo095 | h | Ajudante de instalador de ar condicionado. (mão de obra) | 0.229 | 2.00 | 0.46 |
| % | % | Custos directos complementares | 2 % | 154.48 | 3.09 |
|  |  | Custos directos |  |  | 157.57 |
