# Chapéu de alumínio, para conduta de saída de 125 mm de diâmetro exterior, para ventilação mecânica

- Propriedade do ficheiro: CYPE INGENIEROS, S.A.
- Formato: FIEBDC-3/2002
- Âmbito geográfico: Cabo Verde
- Custos indirectos: 3.00 %
- Despesas gerais: 13.00 %
- Lucro: 6.00 %
- IVA: 16.00 %

## I Instalações

### IS Drenagens e ventilação

#### ISM Ventilação mecânica para habitações

**ISM060** Ud Chapéu de alumínio, para conduta de saída de 125 mm de diâmetro exterior, para ventilação mecânica.
Inclui: Marcação. Fixação e colocação com elementos de ancoragem.

| Código | Un | Descrição | Rendimento | Preço | Importância |
|---|---|---|---|---|---|
| mt20cvc130a | Ud | Chapéu de alumínio, para conduta de saída de 125 mm de diâmetro exterior, acabamento liso, cor castanho, rufo de chumbo de 500x500 mm e pescoço de ligação à conduta com junta. (material) | 1.000 | 181.87 | 181.87 |
| mo018 | h | Oficial de 1ª construção. (mão de obra) | 0.172 | 3.04 | 0.52 |
| mo103 | h | Operário especializado construção. (mão de obra) | 0.086 | 1.94 | 0.17 |
| % | % | Custos directos complementares | 2 % | 182.56 | 3.65 |
|  |  | Custos directos |  |  | 186.21 |
