# Terminal de ventilação, de parede

- Propriedade do ficheiro: CYPE INGENIEROS, S.A.
- Formato: FIEBDC-3/2002
- Âmbito geográfico: Cabo Verde
- Moeda: CVE
- Custos indirectos: 3.00 %
- IVA: 15.00 %

## I Instalações

### IV Ventilação

#### IVM Ventilação mecânica

**IVM028** Ud Terminal de ventilação, de parede.
Boca de ventilação de aço inoxidável, para conduta de 160 mm de diâmetro, com embelezador com viseira contra a chuva e rede de protecção contra a entrada de folhas e pássaros.
Inclui: Marcação. Colocação.
Critério de medição de projecto: Número de unidades previstas, segundo documentação gráfica de Projecto.
Critério de medição de obra: Medir-se-á o número de unidades realmente executadas segundo especificações de Projecto.

| Código | Un | Descrição | Rendimento | Preço | Importância |
|---|---|---|---|---|---|
| mt42svi510b | Ud | Boca de ventilação de aço inoxidável, para conduta de 160 mm de diâmetro, com embelezador com viseira contra a chuva e rede de protecção contra a entrada de folhas e pássaros. (material) | 1.000 | 9430.93 | 9430.93 |
| mo005 | h | Oficial de 1ª instalador de ar condicionado. (mão de obra) | 0.172 | 639.39 | 109.98 |
| mo104 | h | Ajudante de instalador de ar condicionado. (mão de obra) | 0.172 | 398.19 | 68.49 |
| % | % | Custos directos complementares | 2 % | 9609.40 | 192.19 |
|  |  | Custos directos |  |  | 9801.59 |
