# Isolamento térmico de testas de laje e pilares embebidos na espessura da fachada

- Propriedade do ficheiro: CYPE INGENIEROS, S.A.
- Formato: FIEBDC-3/2002
- Âmbito geográfico: Cabo Verde
- Moeda: CVE
- Custos indirectos: 3.00 %
- IVA: 15.00 %

## N Isolamentos e impermeabilizações

### NA Isolamentos térmicos

#### NAJ Pontes térmicas

**NAJ010** m² Isolamento térmico de testas de laje e pilares embebidos na espessura da fachada, formado por painel rígido de poliestireno extrudido, de superfície rugosa acanalada e bordo lateral macho-fêmea e recto, de 40 mm de espessura, resistência à compressão >= 500 kPa, cravagem na cofragem da estrutura antes da betonagem.
Fornecimento e colocação de isolamento térmico de testas de laje e pilares embebidos na espessura da fachada, formado por painel rígido de poliestireno extrudido, de superfície rugosa acanalada e bordo lateral macho-fêmea e recto, de 40 mm de espessura, resistência à compressão >= 500 kPa, resistência térmica 1,2 m²°C/W, condutibilidade térmica 0,034 W/(m°C). Inclusive p/p de cortes, inserção previa no isolamento de tacos de plástico de 90 mm de comprimento, com cabeça chata de 30 mm de diâmetro, antes da sua colocação como fundo de cofragem, e cravagem do isolamento à cofragem da estrutura a betonar, com pontas metálicas de cabeça chata.
Inclui: Preparação e corte do isolamento. Inserção de tacos de plástico no isolamento. Fixação do isolamento à cofragem.
Critério de medição de projecto: Superfície medida segundo documentação gráfica de Projecto.
Critério de medição de obra: Medir-se-á a superfície realmente executada segundo especificações de Projecto.

| Código | Un | Descrição | Rendimento | Preço | Importância |
|---|---|---|---|---|---|
| mt16pxa010eb | m² | Painel rígido de poliestireno extrudido, segundo EN 13164, de superfície rugosa acanalada e bordo lateral macho-fêmea e recto, de 40 mm de espessura, resistência à compressão >= 500 kPa, resistência térmica 1,2 m²°C/W, condutibilidade térmica 0,034 W/(m°C), Euroclasse E de reacção ao fogo, com código de designação XPS-EN 13164-T1-CS(10/Y)500-DLT(2)5-DS(TH)-WL(T)0,7-WD(V)3-FT2. (material) | 1.050 | 778.50 | 817.43 |
| mt16aaa021a | Ud | Bucha de expansão e prego de polipropileno, com aro de estanquidade, para fixação mecânica de painéis isolantes. (material) | 15.000 | 11.97 | 179.55 |
| mt08var070 | kg | Pontas metálicas de cabeça larga. (material) | 0.150 | 217.04 | 32.56 |
| mo054 | h | Oficial de 1ª montador de isolamentos. (mão de obra) | 0.170 | 424.42 | 72.15 |
| mo101 | h | Ajudante de montador de isolamentos. (mão de obra) | 0.170 | 259.32 | 44.08 |
| % | % | Custos directos complementares | 2 % | 1145.77 | 22.92 |
|  |  | Custos directos |  |  | 1168.69 |
