# Impermeabilização de cornijas

- Propriedade do ficheiro: CYPE INGENIEROS, S.A.
- Formato: FIEBDC-3/2002
- Âmbito geográfico: Cabo Verde
- Moeda: CVE
- Custos indirectos: 3.00 %
- IVA: 15.00 %

## N Isolamentos e impermeabilizações

### NI Impermeabilizações

#### NIF Fachadas

**NIF025** m² Impermeabilização de cornijas, realizada através do sistema aparente MasterSeal Roof 2164 "BASF", composta por: membrana elástica impermeabilizante, monocomponente à base de poliuretano, MasterSeal M 640 "BASF", aplicada com trincha, rolo ou pistola; e camada de acabamento com revestimento elástico monocomponente à base de poliuretano alifático, MasterSeal TC 640 "BASF", aplicada com trincha, rolo ou pistola; prévia aplicação de primário com MasterSeal P 640 "BASF", aplicado com trincha, rolo ou pistola, sobre superfície suporte cimentícia (não incluída neste preço).
Formação de impermeabilização de cornijas, realizada através do sistema aparente MasterSeal Roof 2164 "BASF", composta por: membrana elástica impermeabilizante, monocomponente à base de poliuretano, MasterSeal M 640 "BASF", cor cinzento, aplicada com trincha, rolo ou pistola; e camada de acabamento com revestimento elástico monocomponente à base de poliuretano alifático, MasterSeal TC 640 "BASF", cor cinzento, aplicada com trincha, rolo ou pistola. Incluindo p/p de limpeza e preparação da superfície suporte cimentícia, aplicação de primário monocomponente à base de poliuretano e dissolventes, MasterSeal P 640 "BASF", com trincha, rolo ou pistola; e resolução de pontos singulares.
Inclui: Limpeza e preparação da superfície suporte. Aplicação de primário. Formação da membrana. Tratamento dos pontos singulares. Aplicação da camada de acabamento.
Critério de medição de projecto: Superfície medida em projecção horizontal, segundo documentação gráfica de Projecto, desde as faces interiores dos parapeitos ou muretes perimetrais que a limitam.
Critério de medição de obra: Medir-se-á, em projecção horizontal, a superfície realmente executada segundo especificações de Projecto, desde as faces interiores dos parapeitos ou muretes perimetrais que a limitam.

| Código | Un | Descrição | Rendimento | Preço | Importância |
|---|---|---|---|---|---|
| mt15bas300a | kg | Primário monocomponente à base de poliuretano e dissolventes, MasterSeal P 640 "BASF", com resistência ao gelo. (material) | 0.250 | 2011.32 | 502.83 |
| mt15bas310a | kg | Membrana elástica impermeabilizante, monocomponente à base de poliuretano, MasterSeal M 640 "BASF", cor cinzento, permeável ao vapor de água e impermeável à água e ao dióxido de carbono. (material) | 1.500 | 1072.30 | 1608.45 |
| mt15bas320a | kg | Revestimento elástico monocomponente à base de poliuretano alifático, MasterSeal TC 640 "BASF", cor cinzento, com resistência aos raios UV e ao gelo. (material) | 0.100 | 2970.27 | 297.03 |
| mo032 | h | Oficial de 1ª aplicador de produtos impermeabilizantes. (mão de obra) | 0.239 | 437.10 | 104.47 |
| mo070 | h | Ajudante de aplicador de produtos impermeabilizantes. (mão de obra) | 0.239 | 276.37 | 66.05 |
| % | % | Custos directos complementares | 2 % | 2578.83 | 51.58 |
|  |  | Custos directos |  |  | 2630.41 |
