# Impermeabilização de coberturas

- Propriedade do ficheiro: CYPE INGENIEROS, S.A.
- Formato: FIEBDC-3/2002
- Âmbito geográfico: Cabo Verde
- Moeda: CVE
- Custos indirectos: 3.00 %
- IVA: 15.00 %

## N Isolamentos e impermeabilizações

### NI Impermeabilizações

#### NIG Coberturas, galerias e varandas

**NIG220** m² Impermeabilização de coberturas, sobre superfície suporte cimentícia, realizada através do sistema aparente MasterSeal Roof 2103 "BASF", de 2 a 2,5 mm de espessura total, formado por primário transparente, MasterTop P 621 "BASF", de dois componentes à base de resina epóxi sem dissolventes, com trincha, rolo ou pistola, e posterior polvilhamento de inerte de quartzo, MasterTop F5 "BASF", ligante com MasterSeal P 691 "BASF", à base de resina de poliuretano monocomponente e dissolventes, aplicado com ancinho de borracha e rolo de pelo curto; membrana de impermeabilizante líquido, MasterSeal M 803 "BASF", de cor cinzento, de dois componentes à base de resina de poliuretano, aplicada através de sistema de projecção mecânica em quente; e camada de acabamento com vedante de cor cinzento RAL 7032, MasterSeal TC 259 "BASF", composta por poliuretano alifático monocomponente e dissolventes, com resistência aos raios UV, aplicada com trincha, rolo ou pistola.
Impermeabilização de coberturas, sobre superfície suporte cimentícia, realizada através do sistema aparente MasterSeal Roof 2103 "BASF", de 2 a 2,5 mm de espessura total, formado por primário transparente, MasterTop P 621 "BASF", de dois componentes à base de resina epóxi sem dissolventes, com trincha, rolo ou pistola, e posterior polvilhamento de inerte de quartzo, MasterTop F5 "BASF", ligante com MasterSeal P 691 "BASF", à base de resina de poliuretano monocomponente e dissolventes, aplicado com ancinho de borracha e rolo de pelo curto; membrana de impermeabilizante líquido, MasterSeal M 803 "BASF", de cor cinzento, de dois componentes à base de resina de poliuretano, aplicada através de sistema de projecção mecânica em quente; e camada de acabamento com vedante de cor cinzento RAL 7032, MasterSeal TC 259 "BASF", composta por poliuretano alifático monocomponente e dissolventes, com resistência aos raios UV, aplicada com trincha, rolo ou pistola.
Inclui: Aplicação de primário. Aplicação do ligante. Formação da membrana. Tratamento dos pontos singulares. Aplicação da camada de vedante.
Critério de medição de projecto: Superfície medida em projecção horizontal, segundo documentação gráfica de Projecto, desde as faces interiores dos parapeitos ou muretes perimetrais que a limitam.
Critério de medição de obra: Medir-se-á, em projecção horizontal, a superfície realmente executada segundo especificações de Projecto, desde as faces interiores dos parapeitos ou muretes perimetrais que a limitam.

| Código | Un | Descrição | Rendimento | Preço | Importância |
|---|---|---|---|---|---|
| mt15bas120a | kg | Primário transparente, MasterTop P 621 "BASF", de dois componentes à base de resina epóxi sem dissolventes, para aplicar sobre superfície suporte cimentícia. (material) | 0.300 | 2303.91 | 691.17 |
| mt15bas130c | kg | Inerte de quartzo natural, MasterTop F5 "BASF", de granulometria compreendida entre 0,4 e 1,0 mm, para utilizar como carga mineral em combinação com resinas epóxi ou poliuretano. (material) | 1.000 | 85.78 | 85.78 |
| mt15bas120d | kg | Primário transparente e ligante, MasterSeal P 691 "BASF", à base de resina de poliuretano monocomponente e dissolventes, para aplicar sobre PVC, EPDM, madeira, poliéster ou fibrocimento, ou sobre membranas projectadas tipo MasterSeal. (material) | 0.100 | 1930.14 | 193.01 |
| mt15bas160a | kg | Impermeabilizante líquido, MasterSeal M 803 "BASF", de cor cinzento, de dois componentes à base de resina de poliuretano, para aplicar através de sistema de projecção mecânica a quente, para formar uma membrana impermeável em coberturas planas ou inclinadas. (material) | 2.200 | 2950.36 | 6490.79 |
| mt15bas150c | kg | Vedante de cor cinzento RAL 7032, MasterSeal TC 259 "BASF", composta por poliuretano alifático monocomponente e dissolventes, com resistência aos raios UV, de aplicação como camada de acabamento elástica para protecção contra a intempérie, no sistema MasterSeal Roof de impermeabilização à vista de coberturas. (material) | 0.200 | 2172.17 | 434.43 |
| mo032 | h | Oficial de 1ª aplicador de produtos impermeabilizantes. (mão de obra) | 0.324 | 437.10 | 141.62 |
| mo070 | h | Ajudante de aplicador de produtos impermeabilizantes. (mão de obra) | 0.324 | 276.37 | 89.54 |
| % | % | Custos directos complementares | 2 % | 8126.34 | 162.53 |
|  |  | Custos directos |  |  | 8288.87 |
