# Cobertura plana não acessível

- Propriedade do ficheiro: CYPE INGENIEROS, S.A.
- Formato: FIEBDC-3/2002
- Âmbito geográfico: Cabo Verde
- Custos indirectos: 3.00 %
- IVA: 15.00 %

## Q Coberturas

### QA Planas

#### QAD Não acessíveis, não ventiladas

**QAD050** m² Cobertura plana não acessível, não ventilada, ajardinada extensiva, pendente do 1% ao 5%, composta por: formação de pendentes (não incluída neste preço); camada separadora sob impermeabilização (não incluída neste preço); membrana impermeabilizante (não incluída neste preço); membrana anti-raízes Urbanscape "KNAUF INSULATION", de polietileno de baixa densidade, de cor preto; tela drenante Urbanscape S "KNAUF INSULATION", sem depósito de água, formada por membrana de polietileno de alta densidade e camada de geotêxtil na parte superior das concavidades; substrato Urbanscape Green Roll (HTC GR) de lã mineral, de 40 mm de espessura e tapete de relva Urbanscape Sedum-mix.
Cobertura plana não acessível, não ventilada, ajardinada extensiva, pendente do 1% ao 5%, composta por: formação de pendentes (não incluída neste preço); camada separadora sob impermeabilização (não incluída neste preço); membrana impermeabilizante (não incluída neste preço); membrana anti-raízes Urbanscape "KNAUF INSULATION", de polietileno de baixa densidade, de cor preto, para evitar a penetração de raízes na membrana impermeável; tela drenante Urbanscape S "KNAUF INSULATION", sem depósito de água, formada por membrana de polietileno de alta densidade e camada de geotêxtil na parte superior das concavidades; substrato Urbanscape Green Roll (HTC GR) de lã mineral, de 40 mm de espessura, à base de fibras largas cosidas para formar um filtro compacto e indeformável, com retenção de água de 29 l/m² e tapete de relva Urbanscape Sedum-mix, biodegradável, com 12 espécies distintas de sedum. Incluindo p/p de gravilha nos bordos.
Inclui: Colocação da membrana anti-raízes. Colocação da camada drenante. Colocação do substrato e do tapete de relva e enchimento do espaço entre o bordo da cobertura e o tapete de relva com gravilha.
Critério de medição de projecto: Superfície medida em projecção horizontal, segundo documentação gráfica de Projecto, desde as faces interiores dos parapeitos ou muretes perimetrais que a limitam.
Critério de medição de obra: Medir-se-á, em projecção horizontal, a superfície realmente executada segundo especificações de Projecto, desde as faces interiores dos parapeitos ou muretes perimetrais que a limitam.

| Código | Un | Descrição | Rendimento | Preço | Importância |
|---|---|---|---|---|---|
| mt14lbk010 | m² | Membrana anti-raízes Urbanscape "KNAUF INSULATION", de polietileno de baixa densidade, de cor preto, para coberturas ajardinadas extensivas. (material) | 1.100 | 4.69 | 5.16 |
| mt14lbk020h | m² | Tela drenante Urbanscape S "KNAUF INSULATION", sem depósito de água, formada por membrana de polietileno de alta densidade e camada de geotêxtil na parte superior das concavidades, para coberturas ajardinadas extensivas. (material) | 1.100 | 17.21 | 18.93 |
| mt14lbk030 | m² | Substrato Urbanscape Green Roll (HTC GR) de lã mineral, de 40 mm de espessura, para coberturas ajardinadas extensivas. (material) | 1.100 | 14.01 | 15.41 |
| mt14lbk040 | m² | Tapete de relva Urbanscape Sedum-mix, para coberturas ajardinadas extensivas. (material) | 1.100 | 48.57 | 53.43 |
| mo039 | h | Oficial de 1ª jardineiro. (mão de obra) | 0.295 | 3.28 | 0.97 |
| mo113 | h | Operário jardineiro. (mão de obra) | 0.295 | 2.07 | 0.61 |
| % | % | Custos directos complementares | 2 % | 94.51 | 1.89 |
|  |  | Custos directos |  |  | 96.40 |
