# Encontro de cobertura plana acessível, não ventilada com paramento vertical. Impermeabilização com lâminas de poliolefinas

- Propriedade do ficheiro: CYPE INGENIEROS, S.A.
- Formato: FIEBDC-3/2002
- Âmbito geográfico: Cabo Verde
- Moeda: CVE
- Custos indirectos: 3.00 %
- IVA: 15.00 %

## Q Coberturas

### QA Planas acessíveis, não ventiladas

#### QAF Pontos singulares

**QAF021** m Encontro de cobertura plana acessível, não ventilada com paramento vertical. Impermeabilização com lâminas de poliolefinas.
Encontro de cobertura plana acessível, não ventilada, com pavimento fixo, tipo convencional com paramento vertical; através da realização de um afastamento perimetral de mais de 5 cm relativamente ao paramento vertical e mais de 20 cm de altura sobre a protecção da cobertura, enchimento com argamassa de cimento, confeccionada em obra, dosificação 1:8 colocada sobre a impermeabilização formada por: banda de acabamento para lâmina impermeabilizante flexível tipo EVAC, de 480 mm de largura, composta por uma folha dupla de poliolefina termoplástica com acetato de vinil etileno, com ambas as faces revestidas de fibras de poliéster não tecidas, de 0,8 mm de espessura e 625 g/m², fixada à impermeabilização contínua da cobertura, com cimento cola melhorado C2 E, acabamento com um revestimento de rodapés de grés rústico, de 7 cm, 3 €/m colocados com junta aberta (separação entre 3 e 15 mm), em camada fina com cimento cola de presa normal, C1 sem nenhuma característica adicional, cor cinzento e enchimento de juntas com argamassa de juntas cimentosa melhorada, com absorção de água reduzida e resistência elevada à abrasão tipo CG 2 W A, cor branco, para juntas de 2 a 15 mm. Inclusive complementos de reforço em tratamento de pontos singulares através da utilização de peças especiais para a resolução de ângulos internos e externos.
Inclui: Execução do afastamento perimetral. Limpeza e preparação da superfície. Colocação da banda de finalização com cimento cola. Implantação das peças de rodapé. Corte das peças e formação de encaixes em esquinas e cantos. Colocação do rodapé. Enchimento de juntas.
Critério de medição de projecto: Comprimento medido em projecção horizontal, segundo documentação gráfica de Projecto.
Critério de medição de obra: Medir-se-á, em projecção horizontal, o comprimento realmente executado segundo especificações de Projecto.

| Código | Un | Descrição | Rendimento | Preço | Importância |
|---|---|---|---|---|---|
| mt09mcr250a | kg | Cimento cola melhorado, C2 E, com tempo de colocação ampliado, segundo NP EN 12004, para a fixação de geomembranas, composto por cimentos especiais, inertes seleccionados e resinas sintéticas. (material) | 1.200 | 91.26 | 109.51 |
| mt15rev040dh | m | Banda de reforço para lâmina impermeabilizante flexível tipo EVAC, de 480 mm de largura, composta por uma folha dupla de poliolefina termoplástica com acetato de vinil etileno, com ambas as faces revestidas de fibras de poliéster não tecidas, de 0,8 mm de espessura e 625 g/m², fornecida em rolos de 30 m de comprimento. (material) | 1.150 | 1496.13 | 1720.55 |
| mt08aaa010a | m³ | Água. (material) | 0.006 | 195.56 | 1.17 |
| mt01arg005a | t | Areia de pedreira, para argamassa preparada em obra. (material) | 0.021 | 2106.19 | 44.23 |
| mt08cem000m | kg | Cimento cinzento em sacos. (material) | 2.368 | 17.38 | 41.16 |
| mt09mcr021g | kg | Cimento cola de presa normal, C1, segundo NP EN 12004, cor cinzento. (material) | 0.240 | 45.63 | 10.95 |
| mt18rcr010a300 | m | Rodapé cerâmico de grés rústico, de 7 cm de largura, 3,00$/m. (material) | 1.050 | 330.80 | 347.34 |
| mt09mcp020bB | kg | Argamassa de juntas cimentosa melhorada, com absorção de água reduzida e resistência elevada à abrasão, tipo CG2 W A, segundo EN 13888, cor branca, para juntas de 2 a 15 mm, à base de cimento de alta resistência, inertes seleccionados, aditivos especiais e pigmentos, com efeito anti-caruncho, anti-verdete e preventivo das eflorescências, hidrorrepelente, especial para enchimento de juntas de todo tipo de peças cerâmicas e pedras naturais em zonas de proliferação de microrganismos. (material) | 0.010 | 189.70 | 1.90 |
| mq06hor010 | h | Betoneira eléctrica com uma capacidade de amassadura de 160 l. (equipamento) | 0.013 | 334.11 | 4.34 |
| mo029 | h | Oficial de 1ª aplicador de lâminas impermeabilizantes. (mão de obra) | 0.115 | 627.12 | 72.12 |
| mo067 | h | Ajudante de aplicador de lâminas impermeabilizantes. (mão de obra) | 0.115 | 402.07 | 46.24 |
| mo113 | h | Operário não qualificado construção. (mão de obra) | 0.108 | 386.89 | 41.78 |
| mo023 | h | Oficial de 1ª ladrilhador. (mão de obra) | 0.212 | 627.12 | 132.95 |
| % | % | Custos directos complementares | 2 % | 2574.24 | 51.48 |
|  |  | Custos directos |  |  | 2625.72 |
