# Cumeeira de telha cerâmica

- Propriedade do ficheiro: CYPE INGENIEROS, S.A.
- Formato: FIEBDC-3/2002
- Âmbito geográfico: Cabo Verde
- Moeda: CVE
- Custos indirectos: 3.00 %
- IVA: 15.00 %

## Q Coberturas

### QR Remates

#### QRL Larozes, rincões e cumeeiras

**QRL040** m Cumeeira de telha cerâmica.
Formação de cumeeira com telhões cerâmicos, cor vermelho, para telhas lusa, assentes com argamassa de cimento, confeccionada em obra, dosificação 1:6. Incluindo sobreposições.
Inclui: Colocação das telhas com argamassa.
Critério de medição de projecto: Comprimento medido em verdadeira magnitude, segundo documentação gráfica de Projecto.
Critério de medição de obra: Medir-se-á, em verdadeira magnitude, o comprimento realmente executado segundo especificações de Projecto.

| Código | Un | Descrição | Rendimento | Preço | Importância |
|---|---|---|---|---|---|
| mt13tax011a | Ud | Telhão cerâmico, cor vermelho, para telhas lusa, segundo EN 1304. (material) | 3.000 | 125.07 | 375.21 |
| mt08aaa010a | m³ | Água. (material) | 0.006 | 183.67 | 1.10 |
| mt01arg005a | t | Areia de pedreira, para argamassa preparada em obra. (material) | 0.049 | 1977.74 | 96.91 |
| mt08cem000m | kg | Cimento cinzento em sacos. (material) | 7.500 | 16.32 | 122.40 |
| mq06hor010 | h | Betoneira. (equipamento) | 0.021 | 170.52 | 3.58 |
| mo020 | h | Oficial de 1ª construção. (mão de obra) | 0.332 | 514.23 | 170.72 |
| mo112 | h | Operário especializado construção. (mão de obra) | 0.435 | 322.09 | 140.11 |
| % | % | Custos directos complementares | 2 % | 910.03 | 18.20 |
|  |  | Custos directos |  |  | 928.23 |
