# Sistema SIATE "ONDULINE" de impermeabilização e isolamento térmico pelo exterior de coberturas inclinadas

- Propriedade do ficheiro: CYPE INGENIEROS, S.A.
- Formato: FIEBDC-3/2002
- Âmbito geográfico: Cabo Verde
- Moeda: CVE
- Custos indirectos: 3.00 %
- IVA: 15.00 %

## Q Coberturas

### QT Inclinadas

#### QTX Sistemas de telhados

**QTX120** m² Sistema SIATE "ONDULINE" de impermeabilização e isolamento térmico pelo exterior de coberturas inclinadas, composto por: isolamento: painel sandwich com ligação macho-fêmea, Ondutherm Basic A30+FAN13 "ONDULINE"; impermeabilização: placa subtelha, asfáltica DRS, BT 235 "ONDULINE"; revestimento: telha canudo cerâmica, cor vermelho, 40x19x16 cm, fixada com espuma de poliuretano, Ondufoam "ONDULINE".
Formação de sistema SIATE "ONDULINE" de impermeabilização e isolamento térmico pelo exterior de coberturas inclinadas, composto por: ISOLAMENTO TÉRMICO: painel sandwich com ligação macho-fêmea, Ondutherm Basic A30+FAN13 "ONDULINE", colocado com o isolamento para baixo, fixo a superfície suporte de betão, através de pregos, Auto-fixante para betão "ONDULINE"; IMPERMEABILIZAÇÃO: placa subtelha, asfáltica DRS, BT 235 "ONDULINE", fixada ao painel com pregos, Cabeça de PVC "ONDULINE"; REVESTIMENTO: telha canudo cerâmica, cor vermelho, 40x19x16 cm, fixada com espuma de poliuretano, Ondufoam "ONDULINE". Inclusive p/p de cortes, fixações, terminação do perímetro da cobertura com remate de madeira para o fecho e protecção dos painéis em beirados e laterais, Ondutherm 14,5 união entre painéis com massa de poliuretano, Onduflex 300 (300 cm³) "ONDULINE", vedação de juntas entre painéis e vedação de juntas entre painéis e remates com tela autocolante auto-protegida, Ondufilm "ONDULINE" e telhas de ventilação.
Inclui: Limpeza da superfície suporte. Colocação e fixação do painel sandwich. Colocação e fixação da placa subtelha. Tratamento de pontos singulares.
Critério de medição de projecto: Superfície da vertente medida em verdadeira magnitude, segundo documentação gráfica de Projecto. Incluindo formação de cumeeiras, rincões, beirados, bordos livres, laroz, encontros de vertentes com paramentos verticais superiores e laterais, remates em bordos livres laterais, chaminés, janelas e condutas de ventilação.
Critério de medição de obra: Medir-se-á, em verdadeira magnitude, a superfície realmente executada segundo especificações de Projecto. Incluindo formação de cumeeiras, rincões, beirados, bordos livres, laroz, encontros de vertentes com paramentos verticais superiores e laterais, remates em bordos livres laterais, chaminés, janelas e condutas de ventilação.
Critérios considerados na determinação do preço da unidade de obra: O preço não inclui a superfície suporte.

| Código | Un | Descrição | Rendimento | Preço | Importância |
|---|---|---|---|---|---|
| mt13pso015sa | m² | Painel sandwich com ligação macho-fêmea, Ondutherm Basic A30+FAN13 "ONDULINE", composto de: núcleo isolante de espuma de poliestireno extrudido de 30 mm de espessura e face inferior de friso de abeto natural. (material) | 1.050 | 3700.97 | 3886.02 |
| mt13lpo033a | Ud | Prego, Auto-fixante para betão "ONDULINE", para fixação sobre suporte de betão. (material) | 6.000 | 13.33 | 79.98 |
| mt13bto025a | Ud | Massa de poliuretano, Onduflex 300 (300 cm³) "ONDULINE", para vedação de juntas entre painéis. (material) | 0.250 | 882.35 | 220.59 |
| mt13bto020b | m | Tela autocolante auto-protegida, Ondufilm "ONDULINE", para a vedação de juntas. (material) | 1.000 | 523.90 | 523.90 |
| mt13bto010vf | m² | Placa subtelha, asfáltica DRS (dupla camada protectora de resina e sobreposição de segurança), BT 235 "ONDULINE", armada com fibras minerais e vegetais mais resina, de 2000 mm de comprimento, 1050 mm de largura e 2,6 mm de espessura, segundo NP EN 534. (material) | 1.250 | 1102.94 | 1378.68 |
| mt13lpo032b | Ud | Prego, Cabeça de PVC "ONDULINE", para fixação sobre painel sandwich. (material) | 3.000 | 7.51 | 22.53 |
| mt13tac010a | Ud | Telha canudo cerâmica, cor vermelho, 40x19x16 cm, segundo EN 1304. (material) | 32.100 | 38.30 | 1229.43 |
| mt13bto035a | Ud | Aerossol de 750 cm³ de espuma de poliuretano monocomponente, Ondufoam "ONDULINE". (material) | 0.250 | 882.35 | 220.59 |
| mt13pso020a | m | Remate de madeira para o fecho e protecção dos painéis em beirados e laterais, Ondutherm 14,5 "ONDULINE". (material) | 0.450 | 1018.68 | 458.41 |
| mo011 | h | Oficial de 1ª montador. (mão de obra) | 0.797 | 451.80 | 360.08 |
| mo080 | h | Ajudante de montador. (mão de obra) | 0.797 | 276.37 | 220.27 |
| % | % | Custos directos complementares | 2 % | 8600.48 | 172.01 |
|  |  | Custos directos |  |  | 8772.49 |
