# Revestimento com painel de fibras de madeira e resinas sintéticas de densidade média (MDF)

- Propriedade do ficheiro: CYPE INGENIEROS, S.A.
- Formato: FIEBDC-3/2002
- Âmbito geográfico: Cabo Verde
- Moeda: CVE
- Custos indirectos: 3.00 %
- IVA: 15.00 %

## R Revestimentos

### RD Decorativos

#### RDM De madeira

**RDM010** m² Revestimento com painel de fibras de madeira e resinas sintéticas de densidade média (MDF), hidrófugo, sem recobrimento, de 19 mm de espessura, cravado a ripas de madeira de pinho de 5x5 cm, dispostas cada 40 cm, fixadas com parafusos sobre o paramento vertical.
Fornecimento e colocação de revestimento decorativo de paramentos interiores através de painel de fibras de madeira e resinas sintéticas de densidade média (MDF), hidrófugo, sem recobrimento, de 19 mm de espessura, cravado sobre travejamento de ripas de madeira de 5x5 cm, dispostas cada 40 cm, fixadas com parafusos sobre a superfície regularizada de paramentos verticais interiores. Incluindo p/p de preparação e limpeza da superfície, formação de encontros, cortes do material e remates perimetrais.
Inclui: Preparação e limpeza da superfície a revestir. Marcação da disposição de juntas, aberturas e encontros. Implantação das ripas do travejamento. Corte e disposição dos painéis. Colocação sobre o travejamento. Resolução do perímetro de revestimento. Limpeza da superfície.
Critério de medição de projecto: Superfície medida segundo documentação gráfica de Projecto, descontando as aberturas de superfície maior de 2 m².
Critério de medição de obra: Medir-se-á a superfície realmente executada segundo especificações de Projecto, descontando as aberturas de superfície maior de 2 m².

| Código | Un | Descrição | Rendimento | Preço | Importância |
|---|---|---|---|---|---|
| mt18mva010c | m | Ripa de madeira de pinho, com humidade entre 8% e 12%, de 50x50 mm. (material) | 2.000 | 303.31 | 606.62 |
| mt29tma120 | Ud | Parafuso de aço galvanizado, de 80 mm de comprimento, com anilha. (material) | 3.000 | 15.32 | 45.96 |
| mt29tma130 | Ud | Bucha comprida, de plástico, para parede. (material) | 3.000 | 3.07 | 9.21 |
| mt29tma030c | m² | Painel de fibras de madeira e resinas sintéticas de densidade média (MDF), hidrófugo, sem recobrimento, de 19 mm de espessura, para revestimento de paramentos verticais interiores. (material) | 1.050 | 1032.48 | 1084.10 |
| mt13eag022 | Ud | Prego de aço para fixação de ripa de madeira a suporte de madeira. (material) | 3.000 | 6.13 | 18.39 |
| op00cla010 |  | Pregadora pneumática. | 1.000 | 0.00 | 0.00 |
| op00cep010 |  | Plainas. | 1.000 | 0.00 | 0.00 |
| mo017 | h | Oficial de 1ª carpinteiro. (mão de obra) | 0.520 | 445.07 | 231.44 |
| mo058 | h | Ajudante de carpinteiro. (mão de obra) | 0.260 | 278.55 | 72.42 |
| % | % | Custos directos complementares | 2 % | 2068.14 | 41.36 |
|  |  | Custos directos |  |  | 2109.50 |
