# Pintura com tinta de resina de silicone sobre paramento exterior

- Propriedade do ficheiro: CYPE INGENIEROS, S.A.
- Formato: FIEBDC-3/2002
- Âmbito geográfico: Cabo Verde
- Moeda: CVE
- Custos indirectos: 3.00 %
- IVA: 15.00 %

## R Revestimentos

### RF Pinturas em paramentos exteriores

#### RFR Tintas de resinas de silicone

**RFR010** m² Pintura com tinta de resina de silicone sobre paramento exterior.
Aplicação manual de duas demãos de tinta de resina de silicone, cor branca, acabamento mate, textura lisa, a primeira demão diluída com 15 a 20% de água e a seguinte diluída com 5 a 10% de água, (rendimento: 0,15 l/m² cada demão); aplicação prévia de uma demão de primário regulador da absorção à base de copolímeros acrílicos e siloxanos em emulsão aquosa, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs030b | l | Primário regulador da absorção à base de copolímeros acrílicos e siloxanos em emulsão aquosa, para aplicar com trincha, rolo ou pistola. (material) | 0.075 | 1954.20 | 146.57 |
| mt27pri010r | l | Tinta para exterior, à base de resinas de silicone e dissolventes orgânicos, cor branca, acabamento mate, textura lisa, permeável ao vapor de água e resistente aos raios UV e aos álcalis; para aplicar com trincha, rolo ou pistola, segundo NP EN 1504-2. (material) | 0.300 | 2189.41 | 656.82 |
| op00tal020 |  | Berbequim com misturador. | 1.000 | 0.00 | 0.00 |
| mo038 | h | Oficial de 1ª pintor. (mão de obra) | 0.178 | 622.24 | 110.76 |
| mo076 | h | Ajudante de pintor. (mão de obra) | 0.178 | 398.94 | 71.01 |
| % | % | Custos directos complementares | 2 % | 985.16 | 19.70 |
|  |  | Custos directos |  |  | 1004.86 |
