# Revestimento de cortiça, sobre paramento interior

- Propriedade do ficheiro: CYPE INGENIEROS, S.A.
- Formato: FIEBDC-3/2002
- Âmbito geográfico: Cabo Verde
- Moeda: CVE
- Custos indirectos: 3.00 %
- IVA: 15.00 %

## R Revestimentos

### RK Pinturas, argamassas e revestimentos para isolamento térmico e sonoro

#### RKC Revestimento de cortiça

**RKC020** m² Revestimento de cortiça, sobre paramento interior.
Revestimento de cortiça de granulometria compreendida entre 0,1 e 0,4 mm, cor a escolher, aplicado em duas demãos, de 2,3 mm de espessura total, aplicada mecanicamente, sobre paramento interior metálico, vertical, de mais de 3 m de altura.
Critérios considerados na determinação do preço da unidade de obra: O preço inclui a protecção dos elementos da envolvente que possam ser afectados durante os trabalhos e a resolução de pontos singulares.
Inclui: Preparação da superfície suporte. Preparação do revestimento. Aplicação do revestimento.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28rsu020bC | kg | Revestimento de cortiça de granulometria compreendida entre 0,1 e 0,4 mm, para utilização em interiores ou em exteriores, cor a escolher, à base de cortiça, resinas e pigmentos inorgânicos, condutibilidade térmica 0,059 W/(m°C), densidade 800 kg/m³, transpirável, hidrorrepelente, com resistência aos raios UV, às altas temperaturas e à intempérie; segundo NP EN 1504-2. (material) | 1.800 | 1316.49 | 2369.68 |
| mq06pym010 | h | Misturadora-bombeadora para argamassas e gessos projectados, de 3 m³/h. (equipamento) | 0.220 | 817.13 | 179.77 |
| op00tal020 |  | Berbequim com misturador. | 1.000 | 0.00 | 0.00 |
| mo039 | h | Oficial de 1ª rebocador. (mão de obra) | 0.406 | 622.24 | 252.63 |
| mo111 | h | Operário especializado rebocador. (mão de obra) | 0.078 | 396.44 | 30.92 |
| % | % | Custos directos complementares | 2 % | 2833.00 | 56.66 |
|  |  | Custos directos |  |  | 2889.66 |
